# Montage et démontage de l'appui de plancher horizontal et débord, avec hauteur libre d'étage de jusqu'à 3 m, composé d'étais métalliques télescopiques et de planches en bois

- Propriété du fichier: CYPE INGENIEROS, S.A.
- Format: FIEBDC-3/2002
- Devise: EUR
- Coûts indirects: 3.00 %
- Frais généraux: 13.00 %
- Bénéfice: 6.00 %
- TVA: 16.00 %

## 0 Interventions préalables

### 0P Coffrages, appuis et cintres

#### 0PC Éléments structuraux horizontaux

**0PC010** m² Montage et démontage de l'appui de plancher horizontal et débord, avec hauteur libre d'étage de jusqu'à 3 m, composé d'étais métalliques télescopiques et de planches en bois.
Exécution d'un appui de plancher horizontal et porte-à-faux, avec une hauteur libre d'étage de jusqu'à 3 m, composé d'étais métalliques télescopiques (amortissables en 50 utilisations) et planches en bois de pin (amortissables en 10 utilisations). Comprend la partie proportionnelle de nivellement, de fixation avec des clous en acier, des chutes, des coupes et des travaux de montage, la mise en charge et le retrait de l'appui après utilisation, avec les moyens adéquats.
Inclut: Préparation de la surface d'appui. Implantation et découpe des planches. Mise en place des étais. Installation et mise en charge de l'appui. Démontage et retrait de l'appui une fois les travaux finalisés.
Critère de métré de projet: Surface mesurée selon documentation graphique du Projet.
Critère de mesure de l'ouvrage: On mesurera la surface réellement exécutée selon les spécifications du Projet.

| Code | U | Désignation | Quantité | Prix | Montant |
|---|---|---|---|---|---|
| mt50spa050cc | m³ | Grosse planche en bois de pin, dimensions 20x7,2 cm. (matériau) | 0.002 | 305.00 | 0.61 |
| mt50spa081ac | U | Étai métallique télescopique, pour 3 m de hauteur et 50 utilisations. (matériau) | 1.000 | 0.26 | 0.26 |
| mt50spa101 | kg | Clous en acier. (matériau) | 0.050 | 1.15 | 0.06 |
| mo011 | h | Compagnon professionnel III/CP2 construction. (main-d'œuvre) | 0.388 | 23.17 | 8.99 |
| mo060 | h | Ouvrier d'exécution I/OE1 construction. (main-d'œuvre) | 0.388 | 19.73 | 7.66 |
| % | % | Coûts directs complémentaires | 2 % | 17.58 | 0.35 |
|  |  | Coûts directs |  |  | 17.93 |
