# Montage et démontage d'un appui de dalle d'escalier, composé de planches en bois et d'étais métalliques télescopiques de 3 m de hauteur

- Propriété du fichier: CYPE INGENIEROS, S.A.
- Format: FIEBDC-3/2002
- Devise: EUR
- Coûts indirects: 3.00 %
- Frais généraux: 13.00 %
- Bénéfice: 6.00 %
- TVA: 16.00 %

## 0 Interventions préalables

### 0P Coffrages, appuis et cintres

#### 0PH Escaliers

**0PH010** m² Montage et démontage d'un appui de dalle d'escalier, composé de planches en bois et d'étais métalliques télescopiques de 3 m de hauteur.
Exécution d'un appui de dalle d'escalier, composé de planches en bois de pin (amortissables en 10 utilisations) et d'étais métalliques télescopiques (amortissables en 50 utilisations), de 3 m de hauteur. Comprend la partie proportionnelle de moyens d'élévation, la mise en charge et le retrait de l'appui après utilisation, le nivellement, la fixation avec des clous en acier, des chutes et des coupes.
Inclut: Préparation de la surface d'appui. Implantation et découpe des planches. Mise en place des étais. Installation et mise en charge de l'appui. Démontage et retrait de l'appui une fois les travaux finalisés.
Critère de métré de projet: Surface mesurée selon documentation graphique du Projet.
Critère de mesure de l'ouvrage: On mesurera la surface réellement exécutée selon les spécifications du Projet.

| Code | U | Désignation | Quantité | Prix | Montant |
|---|---|---|---|---|---|
| mt50spa050cc | m³ | Grosse planche en bois de pin, dimensions 20x7,2 cm. (matériau) | 0.288 | 305.00 | 87.84 |
| mt50spa081ac | U | Étai métallique télescopique, pour 3 m de hauteur et 50 utilisations. (matériau) | 0.010 | 0.26 | 0.00 |
| mt50spa101 | kg | Clous en acier. (matériau) | 0.060 | 1.15 | 0.07 |
| mo011 | h | Compagnon professionnel III/CP2 construction. (main-d'œuvre) | 0.581 | 23.17 | 13.46 |
| mo060 | h | Ouvrier d'exécution I/OE1 construction. (main-d'œuvre) | 0.581 | 19.73 | 11.46 |
| % | % | Coûts directs complémentaires | 2 % | 112.83 | 2.26 |
|  |  | Coûts directs |  |  | 115.09 |
