# Location par jour d'un échafaudage électrique, formé par une plateforme élévatrice sur mât

- Propriété du fichier: CYPE INGENIEROS, S.A.
- Format: FIEBDC-3/2002
- Devise: EUR
- Coûts indirects: 3.00 %
- Frais généraux: 13.00 %
- Bénéfice: 6.00 %
- TVA: 16.00 %

## 0 Interventions préalables

### 0X Échafaudages et machinerie d'élévation

#### 0XA Échafaudages

**0XA010** U Location par jour d'un échafaudage électrique, formé par une plateforme élévatrice sur mât.
Location par jour d'un échafaudage électrique, formé par une plateforme élévatrice sur mât, pour des travaux de réhabilitation des façades. Comprend la partie proportionnelle de maintenance et l'assurance de responsabilité civile.
Inclut: Révision périodique pour garantir sa stabilité et les conditions de sécurité.
Critère de métré de projet: Nombre d'unités prévues, selon documentation graphique du Projet.
Critère de mesure de l'ouvrage: Amortissement sous forme de location par jour, selon les conditions définies dans le contrat souscrit avec l'entreprise fournisseur.

| Code | U | Désignation | Quantité | Prix | Montant |
|---|---|---|---|---|---|
| mq07and010a10000 | U | Location par jour d'échafaudage électrique, formé d'une plateforme élévatrice sur mât. (matériel) | 1.399 | 100.00 | 139.90 |
| % | % | Coûts directs complémentaires | 2 % | 139.90 | 2.80 |
|  |  | Coûts directs |  |  | 142.70 |
