# Montage et démontage d'un échafaudage tubulaire normalisé

- Propriété du fichier: CYPE INGENIEROS, S.A.
- Format: FIEBDC-3/2002
- Devise: EUR
- Coûts indirects: 3.00 %
- Frais généraux: 13.00 %
- Bénéfice: 6.00 %
- TVA: 16.00 %

## 0 Interventions préalables

### 0X Échafaudages et machinerie d'élévation

#### 0XA Échafaudages

**0XA130** U Montage et démontage d'un échafaudage tubulaire normalisé, de type multidirectionnel "ATES", jusqu'à 10 m de hauteur maximale de travail, constitué d'une structure tubulaire en acier galvanisé à chaud, de 48,3 mm de diamètre et 3,2 mm d'épaisseur, sans duplication d'éléments verticaux, composé de plateaux de travail de 60 cm de largeur, disposés tous les 2 m de hauteur, d'une échelle intérieure munie d'une trappe, d'une barrière arrière avec lisse, sous-lisse et plinthe, et d'une barrière avant avec lisse; en travaux de réhabilitation de façade de 120 m², en considérant une distance maximale de 20 m entre le point de décharge des matériaux et le point le plus éloigné du montage.
Montage et démontage d'un échafaudage tubulaire normalisé, de type multidirectionnel "ATES", jusqu'à 10 m de hauteur maximale de travail, constitué d'une structure tubulaire en acier galvanisé à chaud, de 48,3 mm de diamètre et 3,2 mm d'épaisseur, sans duplication d'éléments verticaux, composé de plateaux de travail de 60 cm de largeur, disposés tous les 2 m de hauteur, d'une échelle intérieure munie d'une trappe, d'une barrière arrière avec lisse, sous-lisse et plinthe, et d'une barrière avant avec lisse; en travaux de réhabilitation de façade de 120 m², selon les plans de montage, l'Étude de Sécurité et Santé et les normes à respecter concernant les échafaudages, en prenant un distance maximale de 20 m entre le point de décharge des matériaux et le point le plus éloigné du montage. Comprend le montage et le démontage des filets flexibles, de type mousquaire monofilament, en polyéthylène 100%, les accessoires, les systèmes de protection, les ancrages et les repositionnements.
Inclut: Implantation des appuis. Nettoyage et préparation de la surface d'appui et protection des espaces affectés. Montage et mise en place des composants. Mise en place de la plateforme de travail. Mise en place des éléments de protection, accès et signalisation. Essai de charge. Démontage et retrait de l'échafaudage.
Critère de métré de projet: Nombre d'unités prévues, selon documentation graphique du Projet.
Critère de mesure de l'ouvrage: On mesurera le nombre d'unités réellement exécutées selon les spécifications du Projet.

| Code | U | Désignation | Quantité | Prix | Montant |
|---|---|---|---|---|---|
| mt50ats011aaa | U | Répercussion, par m², de montage d'échafaudage tubulaire normalisé, de type multidirectionnel, "ATES", de 10 m de hauteur maximale de travail, constitué de structure tubulaire en acier galvanisé à chaud, de 48,3 mm de diamètre et 3,2 mm d'épaisseur, sans duplication d'éléments verticaux, fabriqué suivant les exigences de qualité présentes dans la norme NF EN ISO 9001 et respectant les normes NF EN 12810 et NF EN 12811; composé de plateformes de travail de 60 cm de largeur, disposées tous les 2 m de hauteur, escalier intérieur muni d'une trappe, barrière arrière avec lisse, sous-lisse et plinthe, et barrière avant avec lisse; en travaux de réhabilitation de façade; comprend filet flexible, type moustiquaire monofilament, en polyéthylène 100%. (matériau) | 120.000 | 4.29 | 514.80 |
| mt50ats012aaa | U | Répercussion, par m², de démontage d'échafaudage tubulaire normalisé, de type multidirectionnel, "ATES", de 10 m de hauteur maximale de travail, constitué de structure tubulaire en acier galvanisé à chaud, de 48,3 mm de diamètre et 3,2 mm d'épaisseur, sans duplication d'éléments verticaux, fabriqué suivant les exigences de qualité présentes dans la norme NF EN ISO 9001 et respectant les normes NF EN 12810 et NF EN 12811; composé de plateformes de travail de 60 cm de largeur, disposées tous les 2 m de hauteur, escalier intérieur muni d'une trappe, barrière arrière avec lisse, sous-lisse et plinthe, et barrière avant avec lisse; en travaux de réhabilitation de façade; comprend filet flexible, type moustiquaire monofilament, en polyéthylène 100%. (matériau) | 120.000 | 2.86 | 343.20 |
| % | % | Coûts directs complémentaires | 2 % | 858.00 | 17.16 |
|  |  | Coûts directs |  |  | 875.16 |
