# Location mensuelle d'un monte-charges de chantier avec câble et tambour d'enroulement de 4 arrêts et 300 kg de charge maximale

- Propriété du fichier: CYPE INGENIEROS, S.A.
- Format: FIEBDC-3/2002
- Devise: EUR
- Coûts indirects: 3.00 %
- Frais généraux: 13.00 %
- Bénéfice: 6.00 %
- TVA: 16.00 %

## 0 Interventions préalables

### 0X Échafaudages et machinerie d'élévation

#### 0XM Montecharges

**0XM010** U Location mensuelle d'un monte-charges de chantier avec câble et tambour d'enroulement de 4 arrêts et 300 kg de charge maximale.
Location mensuelle d'un monte-charges de chantier avec un système d'élévation composé de câble et tambour d'enroulement, pour le transport des matériaux, de 4 arrêts et 300 kg de charge maximale. Comprend la partie proportionnelle de maintenance et l'assurance de responsabilité civile.
Inclut: Révision périodique pour garantir sa stabilité et les conditions de sécurité.
Critère de métré de projet: Nombre d'unités prévues, selon documentation graphique du Projet.
Critère de mesure de l'ouvrage: Amortissement sous forme de location mensuelle, selon les conditions définies dans le contrat souscrit avec l'entreprise fournisseur.

| Code | U | Désignation | Quantité | Prix | Montant |
|---|---|---|---|---|---|
| mq07mon010aa | U | Location mensuelle de monte-charges de chantier avec câble et tambour d'enroulement pour le transport de matériaux de 4 arrêts et 300 kg de charge maximale. (matériel) | 1.399 | 406.15 | 568.20 |
| % | % | Coûts directs complémentaires | 2 % | 568.20 | 11.36 |
|  |  | Coûts directs |  |  | 579.56 |
