# Location mensuelle d'une grue à tour de 40 m de flèche et 1000 kg de charge maximale

- Propriété du fichier: CYPE INGENIEROS, S.A.
- Format: FIEBDC-3/2002
- Devise: EUR
- Coûts indirects: 3.00 %
- Frais généraux: 13.00 %
- Bénéfice: 6.00 %
- TVA: 16.00 %

## 0 Interventions préalables

### 0X Échafaudages et machinerie d'élévation

#### 0XT Grues à tour

**0XT010** U Location mensuelle d'une grue à tour de 40 m de flèche et 1000 kg de charge maximale.
Location mensuelle d'une grue à tour de chantier pour l'élévation et le transport de matériaux, constituée d'une tour mécanique, d'un bras horizontal tournant de 40 m de flèche et 1000 kg de charge maximale et de moteurs d'orientation, d'élévation et de distribution ou de déplacement de la charge. Comprend la télécommande, la maintenance et l'assurance de responsabilité civile.
Inclut: Révision périodique pour garantir sa stabilité et les conditions de sécurité.
Critère de métré de projet: Nombre d'unités prévues, selon documentation graphique du Projet.
Critère de mesure de l'ouvrage: Amortissement sous forme de location mensuelle, selon les conditions définies dans le contrat souscrit avec l'entreprise fournisseur.

| Code | U | Désignation | Quantité | Prix | Montant |
|---|---|---|---|---|---|
| mq07gto010db | U | Location mensuelle d'une grue à tour pour le transport de matériaux de 40 m de flèche et 1000 kg de charge en pointe, y compris la télécommande, la maintenance et l'assurance de responsabilité civile. (matériel) | 1.399 | 1432.00 | 2003.37 |
| % | % | Coûts directs complémentaires | 2 % | 2003.37 | 40.07 |
|  |  | Coûts directs |  |  | 2043.44 |
