# Caniveau en maçonnerie, de 400 mm de largeur intérieur et 600 mm de hauteur, avec grille en acier galvanisé, classe A-15 selon NF EN 124 et NF EN 1433

- Propriété du fichier: CYPE INGENIEROS, S.A.
- Format: FIEBDC-3/2002
- Devise: EUR
- Coûts indirects: 0.03 %
- Frais généraux: 13.00 %
- Bénéfice: 6.00 %
- TVA: 19.60 %

## A VRD et aménagements extérieurs

### AA Assainissement

#### AAA Caniveaux et avaloirs

**AAA010** m Caniveau en maçonnerie, de 400 mm de largeur intérieur et 600 mm de hauteur, avec grille en acier galvanisé, classe A-15 selon NF EN 124 et NF EN 1433.
Réalisation de caniveau avec parois en maçonnerie de brique pleine en terre cuite, assise avec mortier de ciment M-5, enduite de ciment et repassée intérieurement avec mortier de ciment M-15, avec grille et cadre en acier galvanisé, de 400 mm de largeur intérieur et 600 mm de hauteur, classe A-15 selon NF EN 124 et NF EN 1433, réalisé sur un dallage en béton massif C20/25 (X0(F); D25; S2; Cl 1,0) de 15 cm d'épaisseur. Comprend les pièces spéciales, la mise en place, le siphon en ligne démontable placé à la sortie du caniveau pour garantir le scellage hydraulique, en incluant le remblai sur l'arrière avec du béton et sans comprendre l'excavation. Totalement monté, connecté au réseau général de tout-à-l'égout et testé.
Inclut: Implantation et tracé de la bouche d'écoulement. Suppression des terres lâches dans le fond préalablement excavé. Coulage et compactage du béton pour la réalisation du dallage. Réalisation de l'ouvrage en maçonnerie avec des briques, préalablement humidifiées, placées avec du mortier. Réalisation de trous pour la connexion des tubes. Raccord et jonction de la tuyauterie à la bouche d'écoulement. Mise en place du siphon en ligne. Enduit et repassage par l'intérieur avec un mortier de ciment, en arrondissant les angles. Remblayage de l'arrière. Mise en place du cadre et de la grille.
Critère de métré de projet: Longueur moyenne en projection horizontale, selon documentation graphique du Projet.
Critère de mesure de l'ouvrage: On mesurera, en projection horizontale, la longueur réellement exécutée selon les spécifications du Projet.

| Code | U | Désignation | Quantité | Prix | Montant |
|---|---|---|---|---|---|
| mt10hmf030p | m³ | Béton massif C20/25 (X0(F); D25; S2; Cl 1,0), prêt à l'emploi, selon NF EN 206-1. (matériau) | 1.326 | 85.12 | 112.87 |
| mt04lmb010a | U | Brique pleine en terre cuite élaborée mécaniquement à revêtir, 29x14x5 cm, selon NF EN 771-1. (matériau) | 100.000 | 0.45 | 45.00 |
| mt09mor010c | m³ | Mortier de ciment CEM II/B-P 32,5 N type M-5, confectionné sur site avec 250 kg/m³ de ciment et une proportion en volume 1/6. (matériau) | 0.049 | 115.30 | 5.65 |
| mt09mor010f | m³ | Mortier de ciment CEM II/B-P 32,5 N type M-15, confectionné sur site avec 450 kg/m³ de ciment et une proportion en volume 1/3. (matériau) | 0.028 | 149.30 | 4.18 |
| mt11rej020e | U | Cadre et grille en acier galvanisé, de 400 mm de largeur et 500 mm de longueur, pour caniveau de 400 mm de largeur intérieur et 600 mm de hauteur, classe A-15 selon NF EN 124 et NF EN 1433. (matériau) | 2.000 | 16.13 | 32.26 |
| mt11var120a | U | Siphon en ligne en PVC, couleur gris, démontable, avec assemblage mâle/femelle, de 110 mm de diamètre. (matériau) | 0.200 | 28.20 | 5.64 |
| au00auh020 |  | Rigole pour le déversement du béton. | 1.000 | 0.00 | 0.00 |
| au00auh040 |  | Vibreur de béton, électrique. | 1.000 | 0.00 | 0.00 |
| mo040 | h | Compagnon professionnel III/CP2 VRD espaces publics. (main-d'œuvre) | 2.383 | 24.30 | 57.91 |
| mo082 | h | Ouvrier professionnel II/OP VRD espaces publics. (main-d'œuvre) | 1.191 | 21.57 | 25.69 |
| % | % | Coûts directs complémentaires | 2 % | 289.20 | 5.78 |
|  |  | Coûts directs |  |  | 294.98 |
