# Fouille en sous-sol dans un sol d'argile semi-dure, avec moyens mécaniques, retrait des matériaux excavés et charge sur le camion

- Propriété du fichier: CYPE INGENIEROS, S.A.
- Format: FIEBDC-3/2002
- Devise: EUR
- Coûts indirects: 3.00 %
- Frais généraux: 13.00 %
- Bénéfice: 6.00 %
- TVA: 16.00 %

## A Conditionnement du terrain

### AD Mouvement de terres

#### ADV Vidés

**ADV010** m³ Fouille en sous-sol dans un sol d'argile semi-dure, avec moyens mécaniques, retrait des matériaux excavés et charge sur le camion.
Excavation des terres à ciel ouvert pour la réalisation de sous-sols restant en dessous du terrain naturel sur tout leur périmètre, dans un sol d'argile semi-dure, avec moyens mécaniques, jusqu'à atteindre la cote de profondeur indiquée dans le Projet. Comprend transport des machines, l'achèvement des parements et du fond de l'excavation, l'extraction des terres hors de l'excavation, retrait des matériaux excavés et charge sur le camion.
Inclut: Implantation générale et fixation des points et des niveaux de référence. Mise en place des chaises dans les coins et aux extrémités des alignements. Excavation en bandes horizontales successives et extraction des terres. Raffinage des fonds et des côtés à la main, avec extraction des terres. Charge sur le camion.
Critère de métré de projet: Volume moyen sur les sections théoriques de l'excavation, selon documentation graphique du Projet.
Critère de mesure de l'ouvrage: On mesurera le volume théorique exécuté selon les spécifications du Projet, sans inclure les incréments par excès d'excavation non autorisés, ni le remblai nécessaire à la reconstruction de la section théorique par défauts imputables à l'entrepreneur. On mesurera l'excavation une fois réalisée et avant l'application d'un remblai. Si l'entrepreneur referme l'excavation avant que la mesure ait été conformée, il sera considéré qu'il consent à ce que détermine unilatéralement le Directeur d'Exécution de l'ouvrage.

| Code | U | Désignation | Quantité | Prix | Montant |
|---|---|---|---|---|---|
| mq01ret020a | h | Rétro chargeuse sur pneus 75 CV. (matériel) | 0.185 | 37.08 | 6.86 |
| mo060 | h | Ouvrier d'exécution I/OE1 construction. (main-d'œuvre) | 0.055 | 19.73 | 1.09 |
| % | % | Coûts directs complémentaires | 2 % | 7.95 | 0.16 |
|  |  | Coûts directs |  |  | 8.11 |
