# Paroi extérieure d'une parcelle avec un mur en maçonnerie de bloc céramique en croisillons décoratifs, vernissée émaillée, de 20x20x8 cm, avec arrêt et main courante de 10 cm de largeur

- Propriété du fichier: CYPE INGENIEROS, S.A.
- Format: FIEBDC-3/2002
- Devise: EUR
- Coûts indirects: 3.00 %
- Frais généraux: 13.00 %
- Bénéfice: 6.00 %
- TVA: 19.60 %

## A VRD et aménagements extérieurs

### AL Clôtures et divisions

#### ALM Murs

**ALM030** m² Paroi extérieure d'une parcelle avec un mur en maçonnerie de bloc céramique en croisillons décoratifs, vernissée émaillée, de 20x20x8 cm, avec arrêt et main courante de 10 cm de largeur.
Réalisation d'une paroi extérieur de parcelle avec un mur de bloc céramique en croisillons décoratifs, vernissée émaillée, de 20x20x8 cm, avec des pièces complémentaires d'arrêt et main courante de 10 cm de largeur, vernissée émaillée, placé avec un mortier bâtard de chaux et de ciment blanc BL-II/A-L 42,5 R, M-5.
Inclut: Implantation des parois extérieures à réaliser. Mise en place et mise d'aplomb de regards de référence. Pose des fils entre les mires. Mise en place des plombs fixes dans les arêtes. Mise en place des pièces. Repassage des joints et nettoyage du parement.
Critère de métré de projet: Surface mesurée selon documentation graphique du Projet.
Critère de mesure de l'ouvrage: On mesurera la surface réellement exécutée selon les spécifications du Projet.

| Code | U | Désignation | Quantité | Prix | Montant |
|---|---|---|---|---|---|
| mt09mor010c | m³ | Mortier de ciment CEM II/B-P 32,5 N type M-5, confectionné sur site avec 250 kg/m³ de ciment et une proportion en volume 1/6. (matériau) | 0.009 | 115.30 | 1.04 |
| mt20cec020b | U | Bloc céramique en croisillons décoratifs, vernissée émaillée, de 20x20x8 cm. (matériau) | 28.000 | 6.89 | 192.92 |
| mt20cec021b | m | Arrêt et main courante de 10 cm de largeur, vernissée émaillée, pour mur de bloc céramique en croisillons décoratifs. (matériau) | 0.020 | 3.88 | 0.08 |
| op00amo010 |  | Rectifieuse ou scie radiale. | 1.000 | 0.00 | 0.00 |
| mo019 | h | Compagnon professionnel III/CP2 VRD espaces privés. (main-d'œuvre) | 0.665 | 24.30 | 16.16 |
| mo111 | h | Ouvrier d'exécution I/OE1 VRD espaces privés. (main-d'œuvre) | 0.665 | 20.30 | 13.50 |
| % | % | Coûts directs complémentaires | 2 % | 223.70 | 4.47 |
|  |  | Coûts directs |  |  | 228.17 |
