# Connexion de l'arrivée du bâtiment au réseau général d'assainissement de la municipalité

- Propriété du fichier: CYPE INGENIEROS, S.A.
- Format: FIEBDC-3/2002
- Devise: EUR
- Coûts indirects: 3.00 %
- Frais généraux: 13.00 %
- Bénéfice: 6.00 %
- TVA: 16.00 %

## A Conditionnement du terrain

### AS Réseau d'assainissement horizontal

#### ASB Arrivées

**ASB020** U Connexion de l'arrivée du bâtiment au réseau général d'assainissement de la municipalité.
Fourniture et montage de la connexion de l'arrivée du bâtiment au réseau général d'assainissement de la municipalité à travers un puits de registre (non inclus). Comprend la vérification du bon état de l'arrivée existante, des travaux de connexion, de rupture du puits de registre depuis l'extérieur avec un marteau piqueur jusqu'à sa perforation complète, couplage et réception du tube d'arrivée, raccordement par joint flexible, révision et polissage avec mortier de ciment à l'intérieur du puits, scellage, tests d'étanchéité, repositionnement des éléments en cas de ruptures ou de ceux qui seraient détériorés dans le tronçon d'arrivée existant. Totalement montée, connectée et testée. Ne comprend pas l'excavation.
Inclut: Implantation et tracé de la connexion dans le puits de registre. Rupture du puits avec compresseur. Mise en place de l'arrivée. Résolution de la connexion.
Critère de métré de projet: Nombre d'unités prévues, selon documentation graphique du Projet.
Critère de mesure de l'ouvrage: On mesurera le nombre d'unités réellement exécutées selon les spécifications du Projet.

| Code | U | Désignation | Quantité | Prix | Montant |
|---|---|---|---|---|---|
| mt09mor010c | m³ | Mortier de ciment CEM II/B-P 32,5 N type M-5, confectionné sur site avec 250 kg/m³ de ciment et une proportion en volume 1/6. (matériau) | 0.065 | 115.30 | 7.49 |
| mt11var200 | U | Matériau pour exécution d'un joint flexible dans le raccord de l'arrivée au puits à tampon amovible. (matériau) | 1.000 | 15.50 | 15.50 |
| mq05pdm110 | h | Compresseur portable diesel moyenne pression 10 m³/min. (matériel) | 1.374 | 6.92 | 9.51 |
| mo011 | h | Compagnon professionnel III/CP2 construction. (main-d'œuvre) | 2.631 | 23.17 | 60.96 |
| mo059 | h | Ouvrier d'exécution I/OE2 construction. (main-d'œuvre) | 3.946 | 20.13 | 79.43 |
| % | % | Coûts directs complémentaires | 2 % | 172.89 | 3.46 |
|  |  | Coûts directs |  |  | 176.35 |
