# Puits drainant préfabriqué en polyéthylène de haute densité

- Propriété du fichier: CYPE INGENIEROS, S.A.
- Format: FIEBDC-3/2002
- Devise: EUR
- Coûts indirects: 3.00 %
- Frais généraux: 13.00 %
- Bénéfice: 6.00 %
- TVA: 16.00 %

## A Conditionnement du terrain

### AS Réseau d'assainissement horizontal

#### ASD Draînages

**ASD025** U Puits drainant préfabriqué en polyéthylène de haute densité, de 1,5 m de hauteur et 1,00 m de diamètre extérieur, avec des dispositifs de couverture et de fermeture, installé dans trottoirs, zones piétonnes ou parking communautaires.
Fourniture et montage d'un puits drainant préfabriqué en polyéthylène de haute densité, de 1,5 m de hauteur et 1,00 m de diamètre extérieur, avec deux arrivées de 250 mm de diamètre, à fermeture avec cadre et couvercle en fonte classe B-125 selon NF EN 124, charge de rupture 125 kN, installé dans trottoirs, zones piétonnes ou parking communautaires; sur dallage de 25 cm d'épaisseur en béton armé C35/45 (XC3(F) + XA2(F); D25; S2; Cl 0,2) légèrement armé avec un treillis soudé ST 30 100x300 mm, acier FE E 500. Comprend les recoupes et l'ajustage des pièces, l'anneau supérieur, la partie proportionnelle de matériau pour connexions et arrêts, mise en place du cadre et ajustage entre le couvercle et le cadre avec un matériau élastomère. Totalement monté, connecté et testé. Ne comprend ni l'excavation ni le remblai périphérique postérieur.
Inclut: Implantation et tracé du puits en plan et en élévation. Suppression des terres lâches du fond de l'excavation. Mise en place de la maille. Déversement et compactage du béton pour la réalisation du dallage. Montage du puits. Connexion des connecteurs au puits. Mise en place d'un cadre, d'un tampon et d'accessoires.
Critère de métré de projet: Nombre d'unités prévues, selon documentation graphique du Projet.
Critère de mesure de l'ouvrage: On mesurera le nombre d'unités réellement exécutées selon les spécifications du Projet.

| Code | U | Désignation | Quantité | Prix | Montant |
|---|---|---|---|---|---|
| mt10haf030abcgebfbaaa | m³ | Béton C35/45 (XC3(F) + XA2(F); D25; S2; Cl 0,2), fabriqué en centrale, à couler avec grue, conformément à NF EN 206-1. (matériau) | 0.450 | 115.21 | 51.84 |
| mt07ame030cic | m² | Treillis soudé ST 30 100x300 mm, avec fils de fer longitudinaux de 6,0 mm de diamètre et fils de fer transversaux de 7 mm de diamètre, acier Fe E 500, conformément à NF A35-080-2. (matériau) | 1.750 | 3.59 | 6.28 |
| mt46pdp010aca | U | Puits drainant préfabriqué en polyéthylène de haute densité, de 1,5 m de hauteur totale, composé de base plane; corps de tube rainuré annelé à double paroi, série SN-4, rigidité annulaire nominale 4 kN/m² et 1000 mm de diamètre extérieur; cône de réduction; escalier formé d'échelons et deux arrivées de 250 mm de diamètre soudées au corps du puits. (matériau) | 1.000 | 973.03 | 973.03 |
| mt46phm030aaa | U | Couvercle circulaire et cadre en fonte ductile de 660 mm de diamètre extérieur et 40 mm de hauteur, passage libre de 550 mm, pour puits, classe B-125 selon NF EN 124, charge de rupture 125 kN. Couvercle revêtu d'une peinture bitumineuse d'accessoires. et cadre sans fermeture ni joint. (matériau) | 1.000 | 47.00 | 47.00 |
| mq05per010 | h | Marteau perforeur pour béton. (matériel) | 0.206 | 7.38 | 1.52 |
| mo011 | h | Compagnon professionnel III/CP2 construction. (main-d'œuvre) | 0.903 | 23.17 | 20.92 |
| mo060 | h | Ouvrier d'exécution I/OE1 construction. (main-d'œuvre) | 0.903 | 19.73 | 17.82 |
| % | % | Coûts directs complémentaires | 2 % | 1118.41 | 22.37 |
|  |  | Coûts directs |  |  | 1140.78 |
