# Remblai de grave filtrante non classifiée, pour drainage sous dallage

- Propriété du fichier: CYPE INGENIEROS, S.A.
- Format: FIEBDC-3/2002
- Devise: EUR
- Coûts indirects: 3.00 %
- Frais généraux: 13.00 %
- Bénéfice: 6.00 %
- TVA: 16.00 %

## A Conditionnement du terrain

### AS Réseau d'assainissement horizontal

#### ASD Draînages

**ASD040** m³ Remblai de grave filtrante non classifiée, pour drainage sous dallage.
Réalisation d'un remblai de grave filtrante non classifiée, pour faciliter le drainage de l'eau ascendante du niveau phréatique. Composé de couches successives uniformes de 20 cm d'épaisseur, étendues et compactées sur toute la surface d'assise du dallage, jusqu'au réseau de drainage (non inclus dans ce prix), à l'aide de moyens mécaniques, jusqu'à atteindre une densité sèche au moins égale à 80% de celle maximale obtenue par essai Proctor Modifié, (non compris dans ce prix). Comprend la décharge à pied d'ouvrage des granulats à utiliser dans les travaux de remblayage et d'humification de ceux-ci. Totalement terminé et testé.
Inclut: Décharge à pied de talus des granulats à utiliser dans les travaux de remblayage. Implantation générale et des niveaux. Extension du matériau de remblayage en en couches d'épaisseur uniforme. Humidification ou assèchement de chaque couche. Compactage.
Critère de métré de projet: Volume mesuré sur les plans des profils transversaux du Projet, qui définissent le mouvement des terres à réaliser sur chantier.
Critère de mesure de l'ouvrage: On mesurera, en profil compacté, le volume réellement exécuté selon les spécifications du Projet, sans inclure les incréments par excès d'excavation non autorisés.

| Code | U | Désignation | Quantité | Prix | Montant |
|---|---|---|---|---|---|
| mt01ard030b | t | Grave filtrante sans classification. (matériau) | 2.200 | 9.50 | 20.90 |
| mq01pan010 | h | Chargeuse sur pneus 85 CV/1,2 m³. (matériel) | 0.020 | 46.35 | 0.93 |
| mq04cab010c | h | Camion à benne basculante de 12 t de charge. (matériel) | 0.020 | 40.17 | 0.80 |
| mq02mot010b | h | Motoniveleuse de 200 CV. (matériel) | 0.013 | 64.24 | 0.84 |
| mq02rov010a | h | Compacteur monocylindrique vibrant autopropulsé, de 6 t. (matériel) | 0.033 | 40.85 | 1.35 |
| mq02cia020 | h | Camion citerne à eau. (matériel) | 0.016 | 36.05 | 0.58 |
| mo060 | h | Ouvrier d'exécution I/OE1 construction. (main-d'œuvre) | 0.090 | 19.73 | 1.78 |
| % | % | Coûts directs complémentaires | 2 % | 27.18 | 0.54 |
|  |  | Coûts directs |  |  | 27.72 |
