# Écoulement siphoïde en PVC, en sortie verticale de 75 mm de diamètre, avec grille de PVC de 200x200 mm

- Propriété du fichier: CYPE INGENIEROS, S.A.
- Format: FIEBDC-3/2002
- Devise: EUR
- Coûts indirects: 3.00 %
- Frais généraux: 13.00 %
- Bénéfice: 6.00 %
- TVA: 16.00 %

## A Conditionnement du terrain

### AS Réseau d'assainissement horizontal

#### ASI Systèmes d'évacuation des sols

**ASI020** U Écoulement siphoïde en PVC, en sortie verticale de 75 mm de diamètre, avec grille de PVC de 200x200 mm.
Installation d'écoulement siphoïde en PVC, en sortie verticale de 75 mm de diamètre, avec grille de PVC de 200x200 mm, pour récupération des eaux pluviales ou d'humidités locales. Comprend la partie proportionnelle d'accessoires de montage, de pièces spéciales, de matériel auxiliaire et d'éléments de fixation. Totalement monté, connecté au réseau général de tout-à-l'égout et testé.
Inclut: Implantation et tracé. Mise en place et fixation de la bouche d'écoulement. Assemblage du tube d'évacuation vers la colonne descendante ou le regard existant.
Critère de métré de projet: Nombre d'unités prévues, selon documentation graphique du Projet.
Critère de mesure de l'ouvrage: On mesurera le nombre d'unités réellement exécutées selon les spécifications du Projet.

| Code | U | Désignation | Quantité | Prix | Montant |
|---|---|---|---|---|---|
| mt11sup030aaa | U | Écoulement siphoïde en PVC, en sortie verticale de 75 mm de diamètre, avec grille de PVC de 200x200 mm. (matériau) | 1.000 | 12.65 | 12.65 |
| mt11var020 | U | Matériel auxiliaire pour assainissement. (matériau) | 1.000 | 0.75 | 0.75 |
| mo004 | h | Compagnon professionnel III/CP2 plombier. (main-d'œuvre) | 0.266 | 23.56 | 6.27 |
| % | % | Coûts directs complémentaires | 2 % | 19.67 | 0.39 |
|  |  | Coûts directs |  |  | 20.06 |
