# Station d'élévation pour eaux grises, installation enterrée, avec pompe submersible, puissance nominale du moteur de 0,55 kW

- Propriété du fichier: CYPE INGENIEROS, S.A.
- Format: FIEBDC-3/2002
- Devise: EUR
- Coûts indirects: 3.00 %
- Frais généraux: 13.00 %
- Bénéfice: 6.00 %
- TVA: 16.00 %

## A Conditionnement du terrain

### AS Réseau d'assainissement horizontal

#### ASI Systèmes d'évacuation des sols

**ASI030** U Station d'élévation pour eaux grises, installation enterrée, avec pompe submersible, puissance nominale du moteur de 0,55 kW.
Fourniture et installation de station d'élévation pour eaux grises, installation enterrée, passage libre maximum de 10 mm; apte pour températures jusqu'à 35°C (pour temps court 90°C), formée de: réservoir en polyéthylène avec châssis et couvercle en acier galvanisé, connexion en impulsion de 1 1/4", deux connexions d'entrée DN 100/70; bouche d'écoulement; siphon, tuyauterie intérieure; pompe submersible; interrupteur de flotteur, pour le contrôle automatique du niveau; puissance nominale du moteur de 0,55 kW, alimentation monophasique 230V/50Hz; valve antiretour, pour le récupération des eaux pluviales ou des humidités locales. Comprend la partie proportionnelle d'accessoires de montage, de pièces spéciales, de matériel auxiliaire et d'éléments de fixation. Totalement monté, connecté au réseau général d'évacuation et testé.
Inclut: Implantation et tracé. Mise en place et fixation. Union du tube d'écoulement au réseau d'assainissement.
Critère de métré de projet: Nombre d'unités prévues, selon documentation graphique du Projet.
Critère de mesure de l'ouvrage: On mesurera le nombre d'unités réellement exécutées selon les spécifications du Projet.

| Code | U | Désignation | Quantité | Prix | Montant |
|---|---|---|---|---|---|
| mt37bcw500abaa | U | Station d'élévation pour eaux grises, installation enterrée, passage libre maximum de 10 mm; apte pour températures jusqu'à 35°C (pour temps court 90°C), formée de: réservoir en polyéthylène avec châssis et couvercle en acier galvanisé, connexion en impulsion de 1 1/4", deux connexions d'entrée DN 100/70; bouche d'écoulement; siphon, tuyauterie intérieure; pompe submersible; interrupteur de flotteur, pour le contrôle automatique du niveau; puissance nominale du moteur de 0,55 kW, alimentation monophasique 230V/50Hz; valve antiretour. (matériau) | 1.000 | 1352.18 | 1352.18 |
| mt11var020 | U | Matériel auxiliaire pour assainissement. (matériau) | 1.000 | 0.75 | 0.75 |
| mo004 | h | Compagnon professionnel III/CP2 plombier. (main-d'œuvre) | 0.266 | 23.56 | 6.27 |
| mo011 | h | Compagnon professionnel III/CP2 construction. (main-d'œuvre) | 0.266 | 23.17 | 6.16 |
| mo059 | h | Ouvrier d'exécution I/OE2 construction. (main-d'œuvre) | 0.133 | 20.13 | 2.68 |
| % | % | Coûts directs complémentaires | 2 % | 1368.04 | 27.36 |
|  |  | Coûts directs |  |  | 1395.40 |
