# Caniveau préfabriquée en béton polymère

- Propriété du fichier: CYPE INGENIEROS, S.A.
- Format: FIEBDC-3/2002
- Devise: EUR
- Coûts indirects: 3.00 %
- Frais généraux: 13.00 %
- Bénéfice: 6.00 %
- TVA: 16.00 %

## A Conditionnement du terrain

### AS Réseau d'assainissement horizontal

#### ASI Systèmes d'évacuation des sols

**ASI050** m Caniveau préfabriquée en béton polymère, de 1000 mm de longueur, 100 mm de largeur et 85 mm de hauteur avec grille tressée en acier galvanisé, classe B-125 conformément à NF EN 124, de 1000 mm de longueur.
Fourniture et mise en place de caniveau préfabriquée en béton polymère, de 1000 mm de longueur, 100 mm de largeur et 85 mm de hauteur avec grille tressée en acier galvanisé, classe B-125 conformément à NF EN 124, de 1000 mm de longueur, installée sur un dallage en béton massif C20/25 (X0(F); D25; S2; Cl 1,0) de 10 cm d'épaisseur. Comprend la partie proportionnelle d'accessoires de montage, de pièces spéciales, de matériel auxiliaire, d'éléments de fixation et sans inclure l'excavation. Totalement montée, connectée au réseau général d'évacuation et testée.
Inclut: Implantation et tracé de la goulotte. Suppression des terres lâches du fond de l'excavation. Déversement et compactage du béton pour la réalisation du dallage. Montage des pièces préfabriquées. Réalisation des trous pour connexion des tubes. Raccord et jointoiement des collecteurs à la goulotte. Mise en place de la grille.
Critère de métré de projet: Longueur moyenne en projection horizontale, selon documentation graphique du Projet.
Critère de mesure de l'ouvrage: On mesurera, en projection horizontale, la longueur réellement exécutée selon les spécifications du Projet.

| Code | U | Désignation | Quantité | Prix | Montant |
|---|---|---|---|---|---|
| mt10hmf030cbab | m³ | Béton massif C20/25 (X0(F); D25; S2; Cl 1,0), fabriqué en centrale, à couler avec grue, conformément à NF EN 206-1. (matériau) | 0.039 | 87.77 | 3.42 |
| mt11can110a | U | Caniveau préfabriquée en béton polymère, de 1000 mm de longueur, 100 mm de largeur et 85 mm de hauteur, comprend la partie proportionnelle de pièces spéciales. (matériau) | 1.000 | 15.33 | 15.33 |
| mt11can120aa | U | Grille tressée en acier galvanisé, classe B-125 conformément à NF EN 124, de 1000 mm de longueur et 100 mm de largeur, pour caniveau préfabriquée en béton polymère, comprend la partie proportionnelle d'éléments de fixation. (matériau) | 1.000 | 14.70 | 14.70 |
| mt11var020 | U | Matériel auxiliaire pour assainissement. (matériau) | 3.000 | 0.75 | 2.25 |
| mo011 | h | Compagnon professionnel III/CP2 construction. (main-d'œuvre) | 0.266 | 23.17 | 6.16 |
| mo060 | h | Ouvrier d'exécution I/OE1 construction. (main-d'œuvre) | 0.280 | 19.73 | 5.52 |
| % | % | Coûts directs complémentaires | 2 % | 47.38 | 0.95 |
|  |  | Coûts directs |  |  | 48.33 |
