# Plot, béton C20/25 (XC1(F); D12; S3; Cl 1,0) fabriqué en centrale, et déversement avec grue, acier Fe E 500, quantité 95 kg/m³, coffrage avec des tôles métalliques

- Propriété du fichier: CYPE INGENIEROS, S.A.
- Format: FIEBDC-3/2002
- Devise: EUR
- Coûts indirects: 3.00 %
- Frais généraux: 13.00 %
- Bénéfice: 6.00 %
- TVA: 16.00 %

## C Fondations

### CN Nivellement

#### CNE Fûts de fondation

**CNE010** m³ Plot, béton C20/25 (XC1(F); D12; S3; Cl 1,0) fabriqué en centrale, et déversement avec grue, acier Fe E 500, quantité 95 kg/m³, coffrage avec des tôles métalliques.
Formation d'un plot pour éléments porteurs, réalisé avec béton armé C20/25 (XC1(F); D12; S3; Cl 1,0) fabriqué en centrale, et déversement avec grue, avec une quantité approximative d'acier Fe E 500 de 95 kg/m³. Comprend le coffrage et le décoffrage des fûts avec tôles métalliques.
Inclut: Implantation Mise en place de l'armature avec des séparateurs homologués. Coffrage. Déversement et compactage du béton. Décoffré. Séchage du béton.
Critère de métré de projet: Volume mesuré sur les sections théoriques de calcul, selon documentation graphique du Projet.
Critère de mesure de l'ouvrage: On mesurera le volume théorique exécuté selon les spécifications du Projet.

| Code | U | Désignation | Quantité | Prix | Montant |
|---|---|---|---|---|---|
| mt07aco020b | U | Séparateur en plastique rigide, homologué pour éléments porteurs. (matériau) | 12.000 | 0.05 | 0.60 |
| mt07aco050a | kg | Barres en acier haute adhérence, Fe E 500, élaboré en atelier et mis en place in situ, de divers diamètres. (matériau) | 95.000 | 1.05 | 99.75 |
| mt10haf030abagedcabaa | m³ | Béton C20/25 (XC1(F); D12; S3; Cl 1,0), fabriqué en centrale, à couler avec grue, conformément à NF EN 206-1. (matériau) | 1.050 | 92.57 | 97.20 |
| mt08eme020 | m² | Montage et démontage de coffrage pour amorces de fondation en béton armé de section rectangulaire ou carrée, jusqu'à 1,5 m de hauteur, réalisé avec plaques métalliques réutilisables, comprend la partie proportionnelle d'accessoires de montage. (matériau) | 8.000 | 8.50 | 68.00 |
| op00tro010 |  | Scie à tronçonner. | 1.000 | 0.00 | 0.00 |
| mo011 | h | Compagnon professionnel III/CP2 construction. (main-d'œuvre) | 0.187 | 23.17 | 4.33 |
| mo060 | h | Ouvrier d'exécution I/OE1 construction. (main-d'œuvre) | 0.187 | 19.73 | 3.69 |
| % | % | Coûts directs complémentaires | 2 % | 273.57 | 5.47 |
|  |  | Coûts directs |  |  | 279.04 |
