# Bourrage avec des briques pleines en céramique placées avec du mortier expansif, en reprise en sous-oeuvre de fondation réalisée avec des contreforts en ciment, par phases successives

- Propriété du fichier: CYPE INGENIEROS, S.A.
- Format: FIEBDC-3/2002
- Devise: EUR
- Coûts indirects: 3.00 %
- Frais généraux: 13.00 %
- Bénéfice: 6.00 %
- TVA: 16.00 %

## C Fondations

### CZ Réchaussements

#### CZX Comblages

**CZX040** m³ Bourrage avec des briques pleines en céramique placées avec du mortier expansif, en reprise en sous-oeuvre de fondation réalisée avec des contreforts en ciment, par phases successives.
Réalisation d'un bourrage avec des briques céramiques pleines placées avec du mortier expansif, sans retraction, de haute résistance initiale, via la mise en place des pièces à brise-joints jusqu'à remplir l'espace entre la fondation existante et la reprise en sous-oeuvre déjà bétonnée, réalisé avec des contreforts en ciment, par phases successives. Comprend la partie proportionnelle de nettoyage de la face supérieure de la reprise en sous-oeuvre de la fondation, l'humectage des surfaces en contact avec le bourrage, l'extension de la couche de mortier et la mise en place des briques, le nettoyage, l'approvisionnement, le retrait et la charge manuelle du plâtre et des décombres au camion ou au container.
Inclut: Nettoyage de la face supérieure du rechaussement de la fondation. Humectage des surfaces. Extension de la couche de mortier et mise en place des briques. Retrait des décombres. Nettoyage de l'élément. Charge des décombres dans le camion ou la benne.
Critère de métré de projet: Volume mesuré selon documentation graphique du Projet.
Critère de mesure de l'ouvrage: On mesurera le volume réellement exécuté selon les spécifications du Projet.

| Code | U | Désignation | Quantité | Prix | Montant |
|---|---|---|---|---|---|
| mt09rec020 | kg | Mortier fluide à base de ciment, légèrement expansif (3% du volume), pour des épaisseurs comprises entre 10 et 30 mm, avec 95 MPa de résistance à la flexo-traction et 10 MPa de résistance à la compression à 28 jours, pour comblements dans les rehaussements de fondation. (matériau) | 531.000 | 0.61 | 323.91 |
| mt04lmb010a | U | Brique pleine mécanique en terre cuite pour revêtir, 29x14x5 cm, conformément à NF EN 771-1. (matériau) | 377.778 | 0.45 | 170.00 |
| mo011 | h | Compagnon professionnel III/CP2 construction. (main-d'œuvre) | 9.285 | 23.17 | 215.13 |
| mo060 | h | Ouvrier d'exécution I/OE1 construction. (main-d'œuvre) | 3.714 | 19.73 | 73.28 |
| % | % | Coûts directs complémentaires | 2 % | 782.32 | 15.65 |
|  |  | Coûts directs |  |  | 797.97 |
