# Démolition de plancher unidirectionnel en béton armé avec poutrelles préfabriquées en béton

- Propriété du fichier: CYPE INGENIEROS, S.A.
- Format: FIEBDC-3/2002
- Devise: EUR
- Coûts indirects: 3.00 %
- Frais généraux: 13.00 %
- Bénéfice: 6.00 %
- TVA: 16.00 %

## D Démolitions

### DE Structures

#### DEH Béton

**DEH020** m² Démolition de plancher unidirectionnel en béton armé avec poutrelles préfabriquées en béton, hourdis de hourdis céramiques ou en béton et couche de compression de béton, avec moyens manuels, marteau pneumatique compresseur et équipement oxycoupant, et charge manuel des décombres dans le camion ou la benne.
Démolition de plancher unidirectionnel en béton armé avec poutrelles préfabriquées en béton, hourdis de hourdis céramiques ou en béton et couche de compression de béton, avec moyens manuels, marteau pneumatique compresseur et équipement oxycoupant, levée préalable du revêtement et de sa base (non comprise dans ce prix). Comprend le nettoyage, l'entassement, le retrait et la charge manuel des décombres dans le camion ou la benne.
Inclut: Implantation de la surface d'un plancher à démolir. Démolition du plancher avec un marteau-piqueur compresseur. Coupe des armatures avec un matériau oxycoupant. Fragmentation des décombres en pièces maniables. Retrait et amassement des décombres. Nettoyage des restes d'ouvrage. Charge manuelle des décombres dans le camion ou la benne.
Critère de métré de projet: Surface mesurée selon documentation graphique du Projet.
Critère de mesure de l'ouvrage: On mesurera la surface réellement démolie selon les spécifications du Projet.

| Code | U | Désignation | Quantité | Prix | Montant |
|---|---|---|---|---|---|
| mq05mai030 | h | Marteau pneumatique. (matériel) | 1.237 | 4.08 | 5.05 |
| mq05pdm110 | h | Compresseur portable diesel moyenne pression 10 m³/min. (matériel) | 0.619 | 6.92 | 4.28 |
| mq08sol010 | h | Équipement d'oxycoupage, avec acétylène comme combustible et oxygène comme comburant. (matériel) | 0.261 | 7.37 | 1.92 |
| mo010 | h | Compagnon professionnel III/CP2 soudeur. (main-d'œuvre) | 0.178 | 23.19 | 4.13 |
| mo059 | h | Ouvrier d'exécution I/OE2 construction. (main-d'œuvre) | 0.868 | 20.13 | 17.47 |
| mo060 | h | Ouvrier d'exécution I/OE1 construction. (main-d'œuvre) | 0.675 | 19.73 | 13.32 |
| % | % | Coûts directs complémentaires | 2 % | 46.17 | 0.92 |
|  |  | Coûts directs |  |  | 47.09 |
