# Démolition de dalle massif de béton armé de jusqu'à 20 cm d'épaisseur, avec rétro-pelleteuse avec marteau piqueur, et charge manuel des décombres dans le camion ou la benne

- Propriété du fichier: CYPE INGENIEROS, S.A.
- Format: FIEBDC-3/2002
- Devise: EUR
- Coûts indirects: 3.00 %
- Frais généraux: 13.00 %
- Bénéfice: 6.00 %
- TVA: 16.00 %

## D Démolitions

### DE Structures

#### DEH Béton

**DEH021** m² Démolition de dalle massif de béton armé de jusqu'à 20 cm d'épaisseur, avec rétro-pelleteuse avec marteau piqueur, et charge manuel des décombres dans le camion ou la benne.
Démolition de dalle massif de béton armé de jusqu'à 20 cm d'épaisseur, avec rétro-pelleteuse avec marteau piqueur, levée préalable du revêtement et de sa base (non comprise dans ce prix). Comprend le nettoyage, l'entassement, le retrait et la charge manuel des décombres dans le camion ou la benne.
Inclut: Implantation de la surface d'un plancher à démolir. Démolition du plancher avec une pelleteuse munie d'un marteau-piqueur. Découpe des armatures avec un équipement oxycoupant. Fragmentation des décombres en pièces maniables. Retrait et amassement des décombres. Nettoyage des restes d'ouvrage. Charge manuelle des décombres dans le camion ou la benne.
Critère de métré de projet: Surface mesurée selon documentation graphique du Projet.
Critère de mesure de l'ouvrage: On mesurera la surface réellement démolie selon les spécifications du Projet.

| Code | U | Désignation | Quantité | Prix | Montant |
|---|---|---|---|---|---|
| mq01exn050 | h | Pelleteuse sur pneus avec marteau casseur 115 CV. (matériel) | 0.596 | 67.07 | 39.97 |
| mq08sol010 | h | Équipement d'oxycoupage, avec acétylène comme combustible et oxygène comme comburant. (matériel) | 0.381 | 7.37 | 2.81 |
| mo059 | h | Ouvrier d'exécution I/OE2 construction. (main-d'œuvre) | 0.434 | 20.13 | 8.74 |
| mo010 | h | Compagnon professionnel III/CP2 soudeur. (main-d'œuvre) | 0.260 | 23.19 | 6.03 |
| mo060 | h | Ouvrier d'exécution I/OE1 construction. (main-d'œuvre) | 0.651 | 19.73 | 12.84 |
| % | % | Coûts directs complémentaires | 2 % | 70.39 | 1.41 |
|  |  | Coûts directs |  |  | 71.80 |
