# Découpe de dalle massif de béton armé, avec scie à disque diamanté, et charge manuel des décombres dans le camion ou la benne

- Propriété du fichier: CYPE INGENIEROS, S.A.
- Format: FIEBDC-3/2002
- Devise: EUR
- Coûts indirects: 3.00 %
- Frais généraux: 13.00 %
- Bénéfice: 6.00 %
- TVA: 16.00 %

## D Démolitions

### DE Structures

#### DEH Béton

**DEH022** m² Découpe de dalle massif de béton armé, avec scie à disque diamanté, et charge manuel des décombres dans le camion ou la benne.
Découpe en milieu humide de dalle massif de béton armé, avec scie à disque diamanté, levée préalable du revêtement et de sa base (non comprise dans ce prix). Comprend le nettoyage, l'entassement, le retrait et la charge manuel des décombres dans le camion ou la benne.
Inclut: Implantation de la surface d'un plancher à démolir. Découpe du plancher avec des outils diamantés. Fragmentation des décombres en pièces maniables. Retrait et amassement des décombres. Nettoyage des restes d'ouvrage. Charge manuelle des décombres dans le camion ou la benne.
Critère de métré de projet: Surface mesurée selon documentation graphique du Projet.
Critère de mesure de l'ouvrage: On mesurera la surface réellement exécutée selon les spécifications du Projet.

| Code | U | Désignation | Quantité | Prix | Montant |
|---|---|---|---|---|---|
| mt51cpd020baa | m² | Découpe humide avec scie avec disque diamanté, dans planchers de béton frais ou massif. (matériau) | 1.000 | 480.00 | 480.00 |
| mo060 | h | Ouvrier d'exécution I/OE1 construction. (main-d'œuvre) | 0.723 | 19.73 | 14.26 |
| % | % | Coûts directs complémentaires | 2 % | 494.26 | 9.89 |
|  |  | Coûts directs |  |  | 504.15 |
