# Perforation de dalle massif de béton armé, avec couronne diamantée de 20 mm de diamètre, et charge manuel des décombres dans le camion ou la benne

- Propriété du fichier: CYPE INGENIEROS, S.A.
- Format: FIEBDC-3/2002
- Devise: EUR
- Coûts indirects: 3.00 %
- Frais généraux: 13.00 %
- Bénéfice: 6.00 %
- TVA: 16.00 %

## D Démolitions

### DE Structures

#### DEH Béton

**DEH023** m Perforation de dalle massif de béton armé, avec couronne diamantée de 20 mm de diamètre, et charge manuel des décombres dans le camion ou la benne.
Perforation en milieu humide réalisée dans dalle massif de béton armé, avec couronne diamantée de 20 mm de diamètre, levée préalable du revêtement et de sa base (non comprise dans ce prix). Comprend le nettoyage, l'entassement, le retrait et la charge manuel des décombres dans le camion ou la benne. Ne comprend pas les perforations réalisées verticalement vers le haut ni les perforations en angle aigu avec l'horizontale.
Inclut: Implantation des zones à perforer. Perforation avec des outils diamantés. Fragmentation des décombres en pièces maniables. Retrait et amassement des décombres. Nettoyage des restes d'ouvrage. Charge manuelle des décombres dans le camion ou la benne.
Critère de métré de projet: Longueur moyenne selon documentation graphique du Projet, avec un minimum de 33 cm.
Critère de mesure de l'ouvrage: On mesurera la longueur réellement exécutée selon les spécifications du Projet, avec un minimum de 33 cm.

| Code | U | Désignation | Quantité | Prix | Montant |
|---|---|---|---|---|---|
| mt51cpd010baa | m | Perforation humide avec une couronne diamantée de 20 mm de diamètre, dans un parement horizontal de béton frais ou massif. (matériau) | 1.000 | 288.00 | 288.00 |
| mo060 | h | Ouvrier d'exécution I/OE1 construction. (main-d'œuvre) | 0.723 | 19.73 | 14.26 |
| % | % | Coûts directs complémentaires | 2 % | 302.26 | 6.05 |
|  |  | Coûts directs |  |  | 308.31 |
