# Démolition d'une dalle d'escalier de poutrelles en béton et d'éléments allégés

- Propriété du fichier: CYPE INGENIEROS, S.A.
- Format: FIEBDC-3/2002
- Devise: EUR
- Coûts indirects: 3.00 %
- Frais généraux: 13.00 %
- Bénéfice: 6.00 %
- TVA: 16.00 %

## D Démolitions

### DE Structures

#### DEH Béton

**DEH060** m² Démolition d'une dalle d'escalier de poutrelles en béton et d'éléments allégés, jusqu'à 25 cm d'épaisseur, et de marches, avec moyens manuels, marteau pneumatique compresseur et équipement oxycoupant, et charge manuel des décombres dans le camion ou la benne.
Démolition d'une dalle d'escalier de poutrelles en béton et d'éléments allégés, allant jusqu'à 25 cm d'épaisseur, et de marches, avec moyens manuels, marteau pneumatique compresseur et équipement oxycoupant. Comprend le nettoyage, l'entassement, le retrait et la charge manuel des décombres dans le camion ou la benne.
Inclut: Démolition de l'élément avec un marteau piqueur compresseur. Découpe des armatures avec un équipement oxycoupant. Fragmentation des décombres en pièces maniables. Retrait et amassement des décombres. Nettoyage des restes d'ouvrage. Charge manuelle des décombres dans le camion ou la benne.
Critère de métré de projet: Surface mesurée à partir de son intérieur en grandeur nature, selon documentation graphique du Projet.
Critère de mesure de l'ouvrage: On mesurera, par l'intérieur, la surface réellement démolie selon les spécifications du Projet.

| Code | U | Désignation | Quantité | Prix | Montant |
|---|---|---|---|---|---|
| mq05mai030 | h | Marteau pneumatique. (matériel) | 0.770 | 4.08 | 3.14 |
| mq05pdm110 | h | Compresseur portable diesel moyenne pression 10 m³/min. (matériel) | 0.385 | 6.92 | 2.66 |
| mq08sol010 | h | Équipement d'oxycoupage, avec acétylène comme combustible et oxygène comme comburant. (matériel) | 0.198 | 7.37 | 1.46 |
| mo010 | h | Compagnon professionnel III/CP2 soudeur. (main-d'œuvre) | 0.135 | 23.19 | 3.13 |
| mo059 | h | Ouvrier d'exécution I/OE2 construction. (main-d'œuvre) | 0.540 | 20.13 | 10.87 |
| mo060 | h | Ouvrier d'exécution I/OE1 construction. (main-d'œuvre) | 0.540 | 19.73 | 10.65 |
| % | % | Coûts directs complémentaires | 2 % | 31.91 | 0.64 |
|  |  | Coûts directs |  |  | 32.55 |
