# Démolition d'un plancher de poutrelles en bois et hourdis de planche en bois à languette et rainure, avec moyens manuels et tronçonneuse, et charge manuel des décombres dans le camion ou la benne

- Propriété du fichier: CYPE INGENIEROS, S.A.
- Format: FIEBDC-3/2002
- Devise: EUR
- Coûts indirects: 3.00 %
- Frais généraux: 13.00 %
- Bénéfice: 6.00 %
- TVA: 16.00 %

## D Démolitions

### DE Structures

#### DEM Bois

**DEM020** m² Démolition d'un plancher de poutrelles en bois et hourdis de planche en bois à languette et rainure, avec moyens manuels et tronçonneuse, et charge manuel des décombres dans le camion ou la benne.
Démolition d'un plancher de poutrelles en bois et hourdis de parquet massif sur lambourdes à languettes et rainures, uni aux poutrelles par clouage, avec moyens manuels et tronçonneuse, levée préalable du revêtement et de sa base (non comprise dans ce prix). Comprend le nettoyage, la suppression des fixations, le retrait et la charge manuel des décombres dans le camion ou la benne.
Inclut: Appuis et travaux de stabilité et de protection du contour. Implantation de la surface d'un plancher à démolir. Démolition du plancher avec une tronçonneuse. Fragmentation des décombres en pièces maniables. Retrait et amassement des décombres. Nettoyage des restes d'ouvrage. Charge manuelle des décombres dans le camion ou la benne.
Critère de métré de projet: Surface mesurée selon documentation graphique du Projet.
Critère de mesure de l'ouvrage: On mesurera la surface réellement démolie selon les spécifications du Projet.

| Code | U | Désignation | Quantité | Prix | Montant |
|---|---|---|---|---|---|
| mq09sie010 | h | Tronçonneuse à essence, de 50 cm de lame et 3,2 CV de puissance. (matériel) | 1.139 | 3.00 | 3.42 |
| mo059 | h | Ouvrier d'exécution I/OE2 construction. (main-d'œuvre) | 0.771 | 20.13 | 15.52 |
| % | % | Coûts directs complémentaires | 2 % | 18.94 | 0.38 |
|  |  | Coûts directs |  |  | 19.32 |
