# Démolition d'un escalier composé d'une structure en bois (limons et poutres d'appui)

- Propriété du fichier: CYPE INGENIEROS, S.A.
- Format: FIEBDC-3/2002
- Devise: EUR
- Coûts indirects: 3.00 %
- Frais généraux: 13.00 %
- Bénéfice: 6.00 %
- TVA: 16.00 %

## D Démolitions

### DE Structures

#### DEM Bois

**DEM061** m² Démolition d'un escalier composé d'une structure en bois (limons et poutres d'appui), rampe en bois, et marches en pierre, avec des moyens manuels et tronçonneuse, et charge manuel des décombres dans le camion ou la benne.
Démolition d'un escalier composé d'une structure en bois (limons et poutres d'appui), rampe en bois, et marches en pierre, avec des moyens manuels et tronçonneuse. Comprend le nettoyage, l'élimination des fixations, l'entassement, le retrait et la charge manuel des décombres dans le camion ou la benne.
Inclut: Démolition de l'élément à la tronçonneuse. Fragmentation des décombres en pièces maniables. Retrait et amassement des décombres. Nettoyage des restes d'ouvrage. Charge manuelle des décombres dans le camion ou la benne.
Critère de métré de projet: Surface mesurée selon documentation graphique du Projet.
Critère de mesure de l'ouvrage: On mesurera la surface réellement démolie selon les spécifications du Projet.

| Code | U | Désignation | Quantité | Prix | Montant |
|---|---|---|---|---|---|
| mq09sie010 | h | Tronçonneuse à essence, de 50 cm de lame et 3,2 CV de puissance. (matériel) | 1.139 | 3.00 | 3.42 |
| mo059 | h | Ouvrier d'exécution I/OE2 construction. (main-d'œuvre) | 0.771 | 20.13 | 15.52 |
| mo060 | h | Ouvrier d'exécution I/OE1 construction. (main-d'œuvre) | 0.579 | 19.73 | 11.42 |
| % | % | Coûts directs complémentaires | 2 % | 30.36 | 0.61 |
|  |  | Coûts directs |  |  | 30.97 |
