# Démontage d'un parquet massif sur lambourdes de 3 mm d'épaisseur

- Propriété du fichier: CYPE INGENIEROS, S.A.
- Format: FIEBDC-3/2002
- Devise: EUR
- Coûts indirects: 3.00 %
- Frais généraux: 13.00 %
- Bénéfice: 6.00 %
- TVA: 16.00 %

## D Démolitions

### DE Structures

#### DEM Bois

**DEM070** m² Démontage d'un parquet massif sur lambourdes de 3 mm d'épaisseur, de planches à languettes et rainures en bois, clouées aux poutrelles du plancher, avec des moyens manuels et charge manuel des décombres dans le camion ou la benne.
Démontage d'un parquet sur lambourdes de 3 mm d'épaisseur, des planches à languettes et rainures en bois, clouées aux poutrelles du plancher, avec des moyens manuels. Comprend le nettoyage, la suppression des fixations, l'entassement, le retrait et la charge manuel des décombres dans le camion ou la benne.
Inclut: Démontage de l'élément. Fragmentation des décombres en pièces maniables. Retrait et amassement des décombres. Nettoyage des restes d'ouvrage. Charge manuelle des décombres dans le camion ou la benne.
Critère de métré de projet: Surface mesurée selon documentation graphique du Projet.
Critère de mesure de l'ouvrage: On mesurera la surface réellement démontée selon les spécifications du Projet.

| Code | U | Désignation | Quantité | Prix | Montant |
|---|---|---|---|---|---|
| mo060 | h | Ouvrier d'exécution I/OE1 construction. (main-d'œuvre) | 0.166 | 19.73 | 3.28 |
| % | % | Coûts directs complémentaires | 2 % | 3.28 | 0.07 |
|  |  | Coûts directs |  |  | 3.35 |
