# Démolition d'une ferme légère en bois, de 4 m de portée entre appuis, avec moyens manuels et tronçonneuse et charge manuelle des décombres dans le camion ou la benne

- Propriété du fichier: CYPE INGENIEROS, S.A.
- Format: FIEBDC-3/2002
- Devise: EUR
- Coûts indirects: 3.00 %
- Frais généraux: 13.00 %
- Bénéfice: 6.00 %
- TVA: 16.00 %

## D Démolitions

### DE Structures

#### DEM Bois

**DEM120** U Démolition d'une ferme légère en bois, de 4 m de portée entre appuis, avec moyens manuels et tronçonneuse et charge manuelle des décombres dans le camion ou la benne.
Démolition d'une ferme légère en bois, de 4 m de portée entre appuis, constituée d'arbalétriers, d'entraits, de poinçons et de contrefiches, avec des moyens manuels et tronçonneuse. Comprend le piquage des arrivées de la ferme dans les murs d'appui, nettoyage, suppression des fixations, entassement, le retrait et la charge manuel des décombres dans le camion ou la benne.
Inclut: Piquage des arrivées de la ferme dans les murs d'appui. Démolition de l'élément à la tronçonneuse. Fragmentation des décombres en pièces maniables. Retrait et amassement des décombres. Nettoyage des restes d'ouvrage. Charge manuelle des décombres dans le camion ou la benne.
Critère de métré de projet: Nombre d'unités prévues, selon documentation graphique du Projet.
Critère de mesure de l'ouvrage: On mesurera le nombre d'unités réellement démolies selon les spécifications du Projet.

| Code | U | Désignation | Quantité | Prix | Montant |
|---|---|---|---|---|---|
| mq09sie010 | h | Tronçonneuse à essence, de 50 cm de lame et 3,2 CV de puissance. (matériel) | 0.855 | 3.00 | 2.57 |
| mo029 | h | Compagnon professionnel III/CP1 construction. (main-d'œuvre) | 0.579 | 22.19 | 12.85 |
| mo059 | h | Ouvrier d'exécution I/OE2 construction. (main-d'œuvre) | 0.579 | 20.13 | 11.66 |
| mo060 | h | Ouvrier d'exécution I/OE1 construction. (main-d'œuvre) | 0.964 | 19.73 | 19.02 |
| % | % | Coûts directs complémentaires | 2 % | 46.10 | 0.92 |
|  |  | Coûts directs |  |  | 47.02 |
