# Démontage d'arbalétrier de 8x8 cm de section, à armature en bois en toiture, avec des moyens manuels et une tronçonneuse et charge manuelle des décombres dans le camion ou la benne

- Propriété du fichier: CYPE INGENIEROS, S.A.
- Format: FIEBDC-3/2002
- Devise: EUR
- Coûts indirects: 3.00 %
- Frais généraux: 13.00 %
- Bénéfice: 6.00 %
- TVA: 16.00 %

## D Démolitions

### DE Structures

#### DEM Bois

**DEM130** m Démontage d'arbalétrier de 8x8 cm de section, à armature en bois en toiture, avec des moyens manuels et une tronçonneuse et charge manuelle des décombres dans le camion ou la benne.
Démontage d'arbalétrier de 8x8 cm de section, à armature en bois en toiture, avec des moyens manuels et une tronçonneuse. Comprend nettoyage, suppression des fixations, entassement, le retrait et la charge manuel des décombres dans le camion ou la benne.
Inclut: Démolition de l'élément à la tronçonneuse. Fragmentation des décombres en pièces maniables. Retrait et amassement des décombres. Nettoyage des restes d'ouvrage. Charge manuelle des décombres dans le camion ou la benne.
Critère de métré de projet: Longueur moyenne selon documentation graphique du Projet.
Critère de mesure de l'ouvrage: On mesurera la longueur réellement démontée selon les spécifications du Projet.

| Code | U | Désignation | Quantité | Prix | Montant |
|---|---|---|---|---|---|
| mq09sie010 | h | Tronçonneuse à essence, de 50 cm de lame et 3,2 CV de puissance. (matériel) | 0.312 | 3.00 | 0.94 |
| mo031 | h | Ouvrier professionnel II/OP charpentier. (main-d'œuvre) | 0.844 | 20.22 | 17.07 |
| mo060 | h | Ouvrier d'exécution I/OE1 construction. (main-d'œuvre) | 0.844 | 19.73 | 16.65 |
| % | % | Coûts directs complémentaires | 2 % | 34.66 | 0.69 |
|  |  | Coûts directs |  |  | 35.35 |
