# Acier S275JR dans les limons d'escaliers, profilés laminés à chaud séries IPN, IPE, UPN, HEA, HEB ou HEM, pièces simples, structure soudée

- Propriété du fichier: CYPE INGENIEROS, S.A.
- Format: FIEBDC-3/2002
- Devise: EUR
- Coûts indirects: 3.00 %
- Frais généraux: 13.00 %
- Bénéfice: 6.00 %
- TVA: 16.00 %

## E Structures

### EA Acier

#### EAE Limons d'escaliers

**EAE010** kg Acier S275JR dans les limons d'escaliers, profilés laminés à chaud séries IPN, IPE, UPN, HEA, HEB ou HEM, pièces simples, structure soudée.
Fourniture et montage d'acier laminé NF EN 10025 S275JR, dans les profilés laminés à chaud, pièces simples des séries IPN, IPE, UPN, HEA, HEB ou HEM, pour limons d'escaliers, via des assemblages soudés. Travaillé et monté en atelier, avec préparation des surfaces au degré SA21/2 selon NF EN ISO 8501-1 et application postérieure de deux couches d'apprêt d'une épaisseur minimale de film sec de 30 microns par couche, excepté dans la zone dans laquelle des soudures doivent être réalisées sur chantier, à une distance de 100 mm du bord de la soudure. Comprend la partie proportionnelle de préparation des bords, des soudures, des coupes, des pièces spéciales, des épointages et réparation sur chantier des quelques retouches et/ou dégâts causés par le transport, la manipulation ou le montage, avec le même degré de préparation des surfaces et des apprêts.
Inclut: Implantation de la tranchée. Mise en place et fixation provisoire des profilés. Aplomb et nivellement. Réalisation des assemblages. Réparation des défauts superficiels.
Critère de métré de projet: Poids nominal mesuré selon documentation graphique du Projet.
Critère de mesure de l'ouvrage: On déterminera, à partir du poids obtenu sur bascule officielle des unités arrivées sur le chantier, le poids des unités réellement exécutées selon les spécifications du Projet.

| Code | U | Désignation | Quantité | Prix | Montant |
|---|---|---|---|---|---|
| mt07ala010b | kg | Acier laminé NF EN 10025 S275JR, en profilés laminés à chaud, pièces simples, pour applications structurales. (matériau) | 1.050 | 0.91 | 0.96 |
| mt27pfi010 | l | Impression à séchage rapide, formulée avec résines alquidiques modifiées et phosphate de zinc. (matériau) | 0.050 | 8.00 | 0.40 |
| op00lla010 |  | Clé à choc. | 1.000 | 0.00 | 0.00 |
| op00cor020 |  | Coupeuse manuelle en métal, à disque. | 1.000 | 0.00 | 0.00 |
| mo012 | h | Compagnon professionnel III/CP2 monteur de structures métalliques. (main-d'œuvre) | 0.012 | 23.17 | 0.28 |
| mo033 | h | Ouvrier professionnel II/OP monteur de structures métalliques. (main-d'œuvre) | 0.023 | 20.33 | 0.47 |
| % | % | Coûts directs complémentaires | 2 % | 2.11 | 0.04 |
|  |  | Coûts directs |  |  | 2.15 |
