# Structure métallique formée d'un plancher d'épaisseur 25 = 20+5 cm

- Propriété du fichier: CYPE INGENIEROS, S.A.
- Format: FIEBDC-3/2002
- Devise: EUR
- Coûts indirects: 3.00 %
- Frais généraux: 13.00 %
- Bénéfice: 6.00 %
- TVA: 16.00 %

## E Structures

### EA Acier

#### EAM Montages industrialisés

**EAM030** m² Structure métallique formée d'un plancher d'épaisseur 25 = 20+5 cm, béton C20/25 (XC1(F); D12; S3; Cl 1,0) fabriqué en centrale, et déversement avec grue, volume 0,08 m³/m²; acier Fe E 500, quantité 1,8 kg/m³; poutrelle métallique IPE 100, S275JR; hourdis céramique, 60x25x20 cm et treillis soudé RAF R, acier FE E 500, en couche de compression, dans les éléments porteurs simples et les poutres simples.
Réalisation d'une structure métallique composée d'un plancher métallique, épaisseur 25 = 20+5 cm, formé de: poutrelles en acier laminé à chaud NF EN 10025 S275JR, dans les profilés simples; IPE 100, hourdis céramique, 60x25x20 cm, comprend partie proportionnelle de pièces spéciales; couche de compression de béton armé C20/25 (XC1(F); D12; S3; Cl 1,0) fabriqué en centrale, et déversement avec grue de 5 cm d'épaisseur; volume de béton 0,08 m³/m²; acier Fe E 500 dans la zone de renfort aux moments négatifs, quantité 1,8 kg/m³ et armature de répartition formée d'un treillis soudé RAF R 200x300 mm, acier FE E 500; éléments porteurs simples avec une quantité approximative de 3,8 kg/m² et poutres simples avec une quantité approximative de 25 kg/m². Acier laminé, travaillé et monté en atelier, avec préparation des surfaces au degré SA21/2 selon NF EN ISO 8501-1 et application postérieure de deux couches d'apprêt d'une épaisseur minimale de film sec de 30 microns par couche. Comprend la partie proportionnelle de connexions à la fondation, de préparation des bords, de soudures, de coupes, de pièces spéciales, de platines d'extrémité et de transition d'un poteau inférieur à supérieur, de mortier sans rétraction pour le bourrage des plaques, d'épointages et de réparation sur chantier des quelques retouches et/ou dégâts causés par le transport, la manipulation ou le montage, avec le même degré de préparation de surface et d'impression.
Inclut: SUPPORTS: Nettoyage et préparation du plan d'appui. Implantation et marquage des axes. Mise en place et fixation provisoire du support. Aplomb et nivellement. Réalisation des assemblages. PLANCHER: Nettoyage et préparation du plan d'appui des poutres. Implantation et marquage des axes des poutres. Mise en place et fixation provisoire des poutres. Présentation des poutrelles. Réalisation des assemblages. Vérification finale de l'aplomb et des niveaux. Mise en place des hourdis. Mise en place des armatures avec des séparateurs homologués. Déversement et compactage du béton. Réglage et nivellement de la couche de compression. Séchage du béton. Décoffrage. Réparation des défauts superficiels du béton. Réparation des défauts superficiels.
Critère de métré de projet: Surface mesurée en grandeur nature à partir des faces extérieures des chaînages du périmètre, selon documentation graphique du Projet, en déduisant les vides de surface supérieure à 6 m².
Critère de mesure de l'ouvrage: On mesurera, en grandeur réelle, à partir des faces extérieures des chaînages du périmètre, la surface réellement exécutée selon les spécifications du Projet, en déduisant les vides de surface supérieure à 6 m².

| Code | U | Désignation | Quantité | Prix | Montant |
|---|---|---|---|---|---|
| mt08evm010 | m² | Coffrage et décoffrage, dans un plancher métallique, jusqu'à 4,5 m de hauteur. (matériau) | 1.000 | 2.66 | 2.66 |
| mt07bce010d | U | Hourdis céramique, 60x25x20 cm, comprend partie proportionnelle de pièces spéciales. (matériau) | 6.000 | 1.00 | 6.00 |
| mt07ala010b | kg | Acier laminé NF EN 10025 S275JR, en profilés laminés à chaud, pièces simples, pour applications structurales. (matériau) | 13.365 | 0.91 | 12.16 |
| mt07ala010b | kg | Acier laminé NF EN 10025 S275JR, en profilés laminés à chaud, pièces simples, pour applications structurales. | 3.800 | 0.91 | 3.46 |
| mt07ala010b | kg | Acier laminé NF EN 10025 S275JR, en profilés laminés à chaud, pièces simples, pour applications structurales. | 25.000 | 0.91 | 22.75 |
| mt27pfi010 | l | Impression à séchage rapide, formulée avec résines alquidiques modifiées et phosphate de zinc. (matériau) | 0.402 | 8.00 | 3.22 |
| mt07aco050a | kg | Barres en acier haute adhérence, Fe E 500, élaboré en atelier et mis en place in situ, de divers diamètres. (matériau) | 1.800 | 1.05 | 1.89 |
| mt07aco020g | U | Séparateur en plastique rigide, homologué pour nervures "in situ" dans des planchers unidirectionnels. (matériau) | 3.000 | 0.05 | 0.15 |
| mt07ame030aah | m² | Treillis soudé RAF R 200x300 mm, avec fils de fer longitudinaux de 4,5 mm de diamètre et fils de fer transversaux de 4,5 mm de diamètre, acier Fe E 500, conformément à NF A35-024. (matériau) | 1.100 | 1.53 | 1.68 |
| mt10haf030abagedcabaa | m³ | Béton C20/25 (XC1(F); D12; S3; Cl 1,0), fabriqué en centrale, à couler avec grue, conformément à NF EN 206-1. (matériau) | 0.080 | 92.57 | 7.41 |
| op00lla010 |  | Clé à choc. | 1.000 | 0.00 | 0.00 |
| op00cor020 |  | Coupeuse manuelle en métal, à disque. | 1.000 | 0.00 | 0.00 |
| mo011 | h | Compagnon professionnel III/CP2 construction. (main-d'œuvre) | 0.245 | 23.17 | 5.68 |
| mo046 | h | Ouvrier professionnel II/OP construction. (main-d'œuvre) | 0.245 | 20.33 | 4.98 |
| mo060 | h | Ouvrier d'exécution I/OE1 construction. (main-d'œuvre) | 0.122 | 19.73 | 2.41 |
| mo012 | h | Compagnon professionnel III/CP2 monteur de structures métalliques. (main-d'œuvre) | 0.282 | 23.17 | 6.53 |
| mo033 | h | Ouvrier professionnel II/OP monteur de structures métalliques. (main-d'œuvre) | 0.563 | 20.33 | 11.45 |
| % | % | Coûts directs complémentaires | 2 % | 92.43 | 1.85 |
|  |  | Coûts directs |  |  | 94.28 |
