# Suppression d'une couche de peinture plastique

- Propriété du fichier: CYPE INGENIEROS, S.A.
- Format: FIEBDC-3/2002
- Devise: EUR
- Coûts indirects: 3.00 %
- Frais généraux: 13.00 %
- Bénéfice: 6.00 %
- TVA: 20.00 %

## E Enveloppe et finition extérieure

### EA Nettoyage, préparation et réparation

#### EAN Nettoyage

**EAN150** m² Suppression d'une couche de peinture plastique, finition lisse, appliquée sur parement de façade, avec des moyens manuels, application au pinceau de 0,18 l/m² de décapant universel de haute efficacité, en imprégnant la peinture existante, et en la supprimant avec une spatule une fois ramollie et lavage postérieur avec un jet d'eau chaude à pression jusqu'à supprimer les restes de décapant.
Suppression d'une couche de peinture plastique, finition lisse, appliquée sur parement de façade, avec des moyens manuels, application au pinceau de 0,18 l/m² de décapant universel de haute efficacité, en imprégnant la peinture existante, et en la supprimant avec une spatule une fois ramollie et lavage postérieur avec un jet d'eau chaude à pression jusqu'à supprimer les restes de décapant.
Inclut: Protection du reste de la façade. Application du décapant. Suppression avec une spatule du matériau décapé. Lavage de la surface. Récupération et élimination de l'eau de nettoyage. Retrait et entassement des restes générés. Chargement des restes générés dans le camion ou la benne.
Critère de métré de projet: Surface mesurée selon documentation graphique du Projet.
Critère de mesure de l'ouvrage: On mesurera la surface réellement exécutée selon les spécifications du Projet.
Critère d'évaluation économique: Le prix comprend la protection des éléments du contour qui pourraient être affectés pendant les travaux et la résolution des points singuliers.

| Code | U | Désignation | Quantité | Prix | Montant |
|---|---|---|---|---|---|
| mt27pfr030a | l | Décapant universel de haute efficacité, incolore, appliqué à la brosse ou au rouleau. (matériau) | 0.180 | 14.69 | 2.64 |
| mt08aaa010a | m³ | Eau. (matériau) | 0.010 | 1.50 | 0.02 |
| mq08lch020a | h | Équipement de jet d'eau à pression. (matériel) | 1.172 | 5.15 | 6.04 |
| op00dec010 |  | Décapeur. | 1.000 | 0.00 | 0.00 |
| mo039 | h | Compagnon professionnel III/CP2 enduiseur. (main-d'œuvre) | 0.072 | 24.67 | 1.78 |
| mo111 | h | Ouvrier d'exécution I/OE2 enduiseur. (main-d'œuvre) | 0.072 | 21.71 | 1.56 |
| % | % | Coûts directs complémentaires | 2 % | 12.04 | 0.24 |
|  |  | Coûts directs |  |  | 12.28 |
