# Renfort d'une maçonnerie de briques apparentes en terre cuite, à l'aide d'un treillis de profilés métalliques

- Propriété du fichier: CYPE INGENIEROS, S.A.
- Format: FIEBDC-3/2002
- Devise: EUR
- Coûts indirects: 3.00 %
- Frais généraux: 13.00 %
- Bénéfice: 6.00 %
- TVA: 20.00 %

## E Enveloppe et finition extérieure

### EA Nettoyage, préparation et réparation

#### EAR Réparation

**EAR100** m² Renfort d'une maçonnerie de briques apparentes en terre cuite, à l'aide d'un treillis de profilés métalliques.
Renfort de la face intérieure de la maçonnerie de briques apparentes en terre cuite, à l'aide d'un treillis d'acier laminé S235JR, en pièce simple de profilés laminés à chaud des séries L, LD, T, rond, carré, rectangulaire et platine, finition avec impression antioxydante et fixé aux planchers et à la maçonnerie avec des chevilles à expansion (5 U/m²), quantité d'acier 10 kg/m².
Critère d'évaluation économique: Le prix comprend les coupes et les épointages.
Inclut: Nettoyage et préparation du plan d'appui. Implantation et marquage des axes. Mise en place et fixation provisoire de l'élément. Nivellement et mise d'aplomb. Mise en place de l'élément par soudure. Fixation du treillis à la maçonnerie et au plancher à l'aide de chevilles à expansion.
Critère pour le métré: Surface mesurée selon documentation graphique du Projet.
Critère pour le mémoire: On mesurera la surface réellement exécutée selon les spécifications du Projet.

| Code | U | Désignation | Quantité | Prix | Montant |
|---|---|---|---|---|---|
| mt07aaa012 | U | Cheville à expansion M6, FISCHER FNA II 6X30/5". (matériau) | 5.000 | 0.47 | 2.35 |
| mt07ala240ci | kg | Acier laminé NF EN 10025 S235JR, en pièce simple de profilés laminés à chaud des séries L, LD, T, rond, carré, rectangulaire et platine, finition avec impression antioxydante, formant éléments d'ancrage, travaillé en atelier, à fixer mécaniquement sur site avec des chevilles à expansion, d'application dans renforts structuraux. (matériau) | 10.000 | 1.66 | 16.60 |
| mq08sol020 | h | Équipement et éléments auxiliaires pour soudure électrique. (matériel) | 0.580 | 3.42 | 1.98 |
| mo019 | h | Compagnon professionnel III/CP2 soudeur. (main-d'œuvre) | 0.575 | 31.13 | 17.90 |
| mo094 | h | Ouvrier professionnel II/OP charpentier métal. (main-d'œuvre) | 0.805 | 28.63 | 23.05 |
| % | % | Frais de chantier des unités d'ouvrage | 2 % | 61.88 | 1.24 |
|  |  | Coûts directs |  |  | 63.12 |
