# Habillage réalisé a l'aide de pièces en béton polymère, de couleur blanche, de 20x15x2 cm

- Propriété du fichier: CYPE INGENIEROS, S.A.
- Format: FIEBDC-3/2002
- Devise: EUR
- Coûts indirects: 3.00 %
- Frais généraux: 13.00 %
- Bénéfice: 6.00 %
- TVA: 16.00 %

## E Enveloppe et finition extérieure

### EC Éléments complémentaires de façade

#### ECH Habillages

**ECH010** m Habillage réalisé a l'aide de pièces en béton polymère, de couleur blanche, de 20x15x2 cm.
Inclut: Préparation de la surface d'appui. Implantation des pièces dans l'ouverture. Mise en place, aplomb, nivellement et alignement des pièces. Scellage des joints et nettoyage.

| Code | U | Désignation | Quantité | Prix | Montant |
|---|---|---|---|---|---|
| mt09moe010c | m³ | Mortier de ciment CEM II/B-P 32,5 N, hydrofuge, type M-15, confectionné sur site avec 450 kg/m³ de ciment et une proportion en volume 1/3. (matériau) | 0.004 | 158.50 | 0.63 |
| mt20wwa040 | kg | Adhésif cémenteux flexible et de grande adhérence. (matériau) | 2.433 | 0.50 | 1.22 |
| mt20rhl010e | m | Habillage des baies de façade via des pièces préfabriquées en béton polymère qui incluent jambage et moulure, de couleur blanche, de 20x15x2 cm, avec ancrage métallique en acier inoxydable. (matériau) | 1.100 | 23.01 | 25.31 |
| mt20wwa025 | m | Profil en mousse de polyéthylène, de 6 mm de diamètre, pour remplissage des joints. (matériau) | 0.400 | 0.39 | 0.16 |
| mt20wwa035 | U | Pot d'apprêt pour mastics (250 cm³). (matériau) | 0.045 | 5.35 | 0.24 |
| mt20wwa030 | U | Pot de mastic de polyuréthane imperméable (310 cm³). (matériau) | 0.090 | 5.25 | 0.47 |
| op00amo010 |  | Rectifieuse ou scie radiale. | 1.000 | 0.00 | 0.00 |
| mo018 | h | Compagnon professionnel III/CP2 construction. (main-d'œuvre) | 0.461 | 24.26 | 11.18 |
| mo104 | h | Ouvrier d'exécution I/OE1 construction. (main-d'œuvre) | 0.461 | 20.29 | 9.35 |
| % | % | Coûts directs complémentaires | 2 % | 48.56 | 0.97 |
|  |  | Coûts directs |  |  | 49.53 |
