# Scellage de joint de dilatation de 20 mm de largeur, dans un parement vertical extérieur, avec cordon bitumineux Chomastic P "CHOVA", sur fond de joint Rejuntex "CHOVA" de 25 mm de diamètre

- Propriété du fichier: CYPE INGENIEROS, S.A.
- Format: FIEBDC-3/2002
- Devise: EUR
- Coûts indirects: 3.00 %
- Frais généraux: 13.00 %
- Bénéfice: 6.00 %
- TVA: 16.00 %

## E Enveloppe et finition extérieure

### EE Étanchéité

#### EEJ Joints

**EEJ010** m Scellage de joint de dilatation de 20 mm de largeur, dans un parement vertical extérieur, avec cordon bitumineux Chomastic P "CHOVA", sur fond de joint Rejuntex "CHOVA" de 25 mm de diamètre.
Scellage d'un joint de dilatation de 20 mm de largeur, dans un parement vertical extérieur, avec cordon bitumineux Chomastic P "CHOVA", sur fond de joint Rejuntex "CHOVA" de 25 mm de diamètre. Comprend le nettoyage préalable du support et la protection de la surface contigüe au joint, et la finition par lissage du matériau avec une spatule.
Inclut: Nettoyage du support. Protection de la surface contigüe à la jonction. Remplissage du fond du joint. Application du mastic. Lissage final avec spatule.
Critère de métré de projet: Longueur moyenne selon documentation graphique du Projet.
Critère de mesure de l'ouvrage: On mesurera la longueur réellement exécutée selon les spécifications du Projet.

| Code | U | Désignation | Quantité | Prix | Montant |
|---|---|---|---|---|---|
| mt15pac032b | m | Fond de joints pour scellage, Chovastar Rejuntex 25 "CHOVA", dans des cordons en polyéthylène expansé, de 25 mm de diamètre, pour limiter la profondeur du joint de dilatation. (matériau) | 1.000 | 0.27 | 0.27 |
| mt15pac030b | m | Cordon de remplissage pour joint de dilatation, de mastic avec une base bitumineuse Chovastar Mastic P20 "CHOVA", type BH-II, de 20 mm de diamètre. (matériau) | 1.050 | 2.09 | 2.19 |
| mo103 | h | Ouvrier d'exécution I/OE2 construction. (main-d'œuvre) | 0.557 | 20.99 | 11.69 |
| % | % | Coûts directs complémentaires | 2 % | 14.15 | 0.28 |
|  |  | Coûts directs |  |  | 14.43 |
