# Réparation d'un revêtement sur des murs détériorés

- Propriété du fichier: CYPE INGENIEROS, S.A.
- Format: FIEBDC-3/2002
- Devise: EUR
- Coûts indirects: 3.00 %
- Frais généraux: 13.00 %
- Bénéfice: 6.00 %
- TVA: 20.00 %

## E Enveloppe et finition extérieure

### EH Enduits de rénovation

#### EHH Enduits à la chaux

**EHH010** m² Réparation d'un revêtement sur des murs détériorés.
Réparation d'un revêtement sur des murs détériorés. COUCHE DE BASE: mortier de chaux hydraulique naturelle respirante, de 20 mm d'épaisseur, appliqué en une couche, application manuelle; COUCHE DE FINITION: mortier de chaux, type GP CSIV W2, selon NF EN 998-1, couleur blanche, de 2 mm d'épaisseur, appliqué en une couche, application manuelle.
Inclut: Application de la couche de base. Application de la couche de finition.
Critère pour le métré: Surface mesurée selon documentation graphique du Projet.
Critère pour le mémoire: On mesurera la surface réellement exécutée selon les spécifications du Projet.

| Code | U | Désignation | Quantité | Prix | Montant |
|---|---|---|---|---|---|
| mt08aaa010a | m³ | Eau. (matériau) | 0.001 | 1.50 | 0.00 |
| mt28mmr040b | kg | Mortier de chaux hydraulique naturelle respirante, couleur noisette claire, composé de chaux hydraulique naturelle, type NHL 3,5, selon NF EN 459-1, granulats sélectionnés et additifs, type GP CSII, selon NF EN 998-1. (matériau) | 29.000 | 0.60 | 17.40 |
| mt28mmr020c | kg | Mortier de chaux, type GP CSIV W2, selon NF EN 998-1, couleur blanche, composé de chaux hydraulique naturelle, type NHL 3,5, selon NF EN 459-1, pouzzolanes, granulats sélectionnés et additifs, avec un contenu trés bas de composés organiques volatiles (COV), perméable à la vapeur d'eau, comme couche de finition, pour la réparation des parements avec des humidités ou des taches salines. (matériau) | 2.800 | 0.93 | 2.60 |
| mo039 | h | Compagnon professionnel III/CP2 enduiseur. (main-d'œuvre) | 1.127 | 28.23 | 31.82 |
| mo079 | h | Ouvrier professionnel II/OP enduiseur. (main-d'œuvre) | 1.127 | 25.11 | 28.30 |
| % | % | Frais de chantier des unités d'ouvrage | 2 % | 80.12 | 1.60 |
|  |  | Coûts directs |  |  | 81.72 |
