# Enduit de mortier technique de chaux hydraulique naturelle

- Propriété du fichier: CYPE INGENIEROS, S.A.
- Format: FIEBDC-3/2002
- Devise: EUR
- Coûts indirects: 3.00 %
- Frais généraux: 13.00 %
- Bénéfice: 6.00 %
- TVA: 20.00 %

## E Enveloppe et finition extérieure

### EH Enduits de rénovation

#### EHH Enduits à la chaux

**EHH020** m² Enduit de mortier technique de chaux hydraulique naturelle, couleur blanche, de 2 mm d'épaisseur, pour la restauration d'un revêtement existant ou comme finition d'un enduit de chaux préalablement réparé, dans des murs en pierres, des ouvrages en maçonnerie de pierres, de briques ou de bloc.
Réalisation d'un enduit de mortier technique de chaux hydraulique naturelle, appliqué en couche de 2 mm d'épaisseur, pour la restauration d'un revêtement existant ou comme finition d'un enduit de chaux préalablement réparé, dans des murs en pierre, des ouvrages en maçonnerie de pierres, de briques ou de blocs. Comprend la saturation du support avec de l'eau à basse pression et la suppression de l'eau excédante avec de l'air comprimé, application du mortier avec une truelle métallique et finition superficielle avec une éponge.
Inclut: Saturation du support avec de l'eau. Suppression de l'eau excédante. Préparation et application de la couche d'enduit. Finition superficielle. Séchage du mortier.
Critère pour le métré: Surface mesurée selon documentation graphique du Projet, sans déduire les ouvertures inférieures à 4 m² et en déduisant, dans les ouvertures de surface supérieure à 4 m², l'excès sur 4 m².
Critère pour le mémoire: On mesurera la surface réellement exécutée selon les spécifications du Projet, en déduisant, dans les ouvertures de surface supérieure à 4 m², l'excès sur 4 m².
Critère d'évaluation économique: Le prix ne comprend pas la préparation du support.

| Code | U | Désignation | Quantité | Prix | Montant |
|---|---|---|---|---|---|
| mt08aaa010a | m³ | Eau. (matériau) | 0.020 | 1.50 | 0.03 |
| mt28mrr050a | kg | Mortier technique de chaux hydraulique naturelle couleur blanche, composé de chaux hydraulique naturelle NHL 3,5, selon NF EN 459-1, granulats siliceux et granulats sélectionnés, perméable à la vapeur d'eau, à appliquer sur enduits, pour la réparation des parements avec des humidités ou des taches salines. (matériau) | 2.500 | 2.63 | 6.58 |
| op00tal020 |  | Malaxeur éléctrique. | 1.000 | 0.00 | 0.00 |
| mo039 | h | Compagnon professionnel III/CP2 enduiseur. (main-d'œuvre) | 0.141 | 25.52 | 3.60 |
| mo111 | h | Ouvrier d'exécution I/OE2 enduiseur. (main-d'œuvre) | 0.070 | 22.42 | 1.57 |
| % | % | Frais de chantier des unités d'ouvrage | 2 % | 11.78 | 0.24 |
|  |  | Coûts directs |  |  | 12.02 |
