# Chevron de bois scié de pin sylvestre (Pinus Sylvestris L.) Espagne

- Propriété du fichier: CYPE INGENIEROS, S.A.
- Format: FIEBDC-3/2002
- Devise: EUR
- Coûts indirects: 3.00 %
- Frais généraux: 13.00 %
- Bénéfice: 6.00 %
- TVA: 16.00 %

## E Structures

### EM Bois

#### EMC Fermes pour toitures

**EMC040** m Chevron de bois scié de pin sylvestre (Pinus Sylvestris L.) Espagne, de 3,5x3,5 cm de section et jusqu'à 5 m de longueur; qualité structurale ME-1, classe résistante C-27, protection du bois de classe de pénétration P2, travaillé en atelier.
Fourniture et mise en place de chevron de bois scié de pin sylvestre (Pinus Sylvestris L.) Espagne, finition brossée, de 3,5x3,5 cm de section et jusqu'à 5 m de longueur, pour applications structurales; qualité structurale ME-1 conformément à UNE 56544, classe résistante C-27 conformément à NF EN 338 et NF EN 1912, protection face aux agents biotiques qui correspondent à la classe de pénétration P2 (3 mm dans les faces latérales de l'aubier et 40 mm suivant le sens axial) conformément à NF EN 351-1. Comprend les clous en acier galvanisé, les coupes, les entailles pour un assemblage correct, le nivellement et la mise en place des éléments d'attache et de renfort. Travaillé en atelier et placé in situ.
Inclut: Implantation des chevrons sur les pannes. Présentation des chevrons sur les pannes. Mise en place et nivellement. Fixation des pannes.
Critère de métré de projet: Longueur mesurée aux axes en projection horizontale, selon documentation graphique du Projet, y compris les arrivées.
Critère de mesure de l'ouvrage: On mesurera, en projection horizontale, aux axes, la longueur réellement exécutée selon les spécifications du Projet, les arrivées étant comprises.

| Code | U | Désignation | Quantité | Prix | Montant |
|---|---|---|---|---|---|
| mt07mee025aaaca | m | Chevron de bois scié de pin sylvestre (Pinus Sylvestris L.) Espagne, finition brossée, de 3,5x3,5 cm de section et jusqu'à 5 m de longueur, pour applications structurales; qualité structurale ME-1 conformément à UNE 56544, classe résistante C-27 conformément à NF EN 338 et NF EN 1912, protection face aux agents biotiques qui correspondent à la classe de pénétration P2 (3 mm dans les faces latérales de l'aubier et 40 mm suivant le sens axial) conformément à NF EN 351-1, travaillé en atelier. (matériau) | 1.000 | 1.16 | 1.16 |
| op00cla010 |  | Cloueuse. | 1.000 | 0.00 | 0.00 |
| op00cep010 |  | Varlope. | 1.000 | 0.00 | 0.00 |
| mo008 | h | Compagnon professionnel III/CP2 charpentier. (main-d'œuvre) | 0.008 | 23.56 | 0.19 |
| mo031 | h | Ouvrier professionnel II/OP charpentier. (main-d'œuvre) | 0.004 | 20.22 | 0.08 |
| % | % | Coûts directs complémentaires | 2 % | 1.43 | 0.03 |
|  |  | Coûts directs |  |  | 1.46 |
