# Poutrelle de bois scié de pin sylvestre (Pinus Sylvestris L.) Espagne

- Propriété du fichier: CYPE INGENIEROS, S.A.
- Format: FIEBDC-3/2002
- Devise: EUR
- Coûts indirects: 3.00 %
- Frais généraux: 13.00 %
- Bénéfice: 6.00 %
- TVA: 16.00 %

## E Structures

### EM Bois

#### EME Poutrelles

**EME010** m³ Poutrelle de bois scié de pin sylvestre (Pinus Sylvestris L.) Espagne, de 10x20 à 15x25 cm de section et jusqu'à 6 m de longueur, qualité MEG, classe résistante C-18, protection du bois de classe de pénétration P8 et P9, travaillée en atelier.
Fourniture et mise en place de poutrelle de bois scié de pin sylvestre (Pinus Sylvestris L.) Espagne, finition brossée, de 10x20 à 15x25 cm de section et jusqu'à 6 m de longueur, pour applications structurales, qualité structurale MEG conformément à UNE 56544, classe résistante C-18 conformément à NF EN 338 et NF EN 1912 et protection face aux agents biotiques qui correspondent à la classe de pénétration P8 et P9 (sur tout l'aubier et jusqu'à 6 mm sur le duramen exposé) conformément à NF EN 351-1. Comprend les coupes, les entailles pour un assemblage correct, le nivellement et la mise en place des éléments d'attache et de renfort. Travaillée en atelier et placée in situ.
Inclut: Implantation et marquage des axes, aux points d'appui de la poutrelle. Mise en place et fixation provisoire de la poutrelle. Aplomb et nivellement.
Critère de métré de projet: Volume mesuré selon documentation graphique du Projet, en s'appuyant sur les plus grandes dimensions transversales pour les pièces n'ayant pas d'équerrages rectangulaires ou carrés, et la longueur comprenant les arrivées.
Critère de mesure de l'ouvrage: On mesurera le volume réellement exécuté selon les spécifications du Projet, en s'appuyant sur les plus grandes dimensions transversales pour les pièces n'ayant pas d'équerrages rectangulaires ou carrées, les arrivées étant comprises dans la longueur. Tous les éléments intégrants de la structure signalés dans les plans et les détails du projet seront considérés comme inclus.

| Code | U | Désignation | Quantité | Prix | Montant |
|---|---|---|---|---|---|
| mt07mee018aabbc | m³ | Bois scié de pin sylvestre (Pinus Sylvestris L.) Espagne avec finition brossée, pour poutrelle de 10x20 à 15x25 cm de section et jusqu'à 6 m de longueur, pour applications structurales, qualité structurale MEG conformément à UNE 56544, classe résistante C-18 conformément à NF EN 338 et NF EN 1912 et protection face aux agents biotiques qui correspondent à la classe de pénétration P8 et P9 (sur tout l'aubier et jusqu'à 6 mm sur le duramen exposé) conformément à NF EN 351-1, travaillée en atelier. (matériau) | 1.000 | 420.47 | 420.47 |
| op00cla010 |  | Cloueuse. | 1.000 | 0.00 | 0.00 |
| op00cep010 |  | Varlope. | 1.000 | 0.00 | 0.00 |
| mo008 | h | Compagnon professionnel III/CP2 charpentier. (main-d'œuvre) | 6.244 | 23.56 | 147.11 |
| mo031 | h | Ouvrier professionnel II/OP charpentier. (main-d'œuvre) | 3.122 | 20.22 | 63.13 |
| % | % | Coûts directs complémentaires | 2 % | 630.71 | 12.61 |
|  |  | Coûts directs |  |  | 643.32 |
