# Plancher sur poutrelles en bois traité de 10x20 à 15x25 cm de section

- Propriété du fichier: CYPE INGENIEROS, S.A.
- Format: FIEBDC-3/2002
- Devise: EUR
- Coûts indirects: 3.00 %
- Frais généraux: 13.00 %
- Bénéfice: 6.00 %
- TVA: 16.00 %

## E Structures

### EM Bois

#### EMF Planchers

**EMF050** m² Plancher sur poutrelles en bois traité de 10x20 à 15x25 cm de section, avec un entraxe de 60 cm, hourdis avec hourdis céramique courbe, 60x30x12 cm; acier Fe E 500, quantité 1,1 kg/m², et treillis soudé RAF R, acier FE E 500, en couche de compression de 4 cm d'épaisseur de béton C20/25 (XC1(F); D12; S3; Cl 1,0) fabriqué en centrale, et déversement avec grue.
Réalisation d'un plancher traditionnel composé de poutrelles en bois de pin du pays de 10x20 à 15x25 cm de section et jusqu'à 6 m de longueur, avec un entraxe de 60 cm, avec traitement hydrofuge et fongicide du bois; hourdis avec hourdis céramique courbe, 60x30x12 cm; acier Fe E 500, quantité 1,1 kg/m², et treillis soudé RAF R 200x300 mm, acier FE E 500, en couche de compression de 4 cm d'épaisseur de béton C20/25 (XC1(F); D12; S3; Cl 1,0) fabriqué en centrale, et déversement avec grue. Comprend les éléments d'attache des poutrelles et des chaînages périmétriques des étages et des trémies; montage et démontage d'un système de coffrage continu.
Inclut: Montage du coffrage. Préparation du périmètre d'appui des poutrelles. Implantation et mise en place à sec des poutrelles. Raccord de poutrelles dans des appuis et des ancrages. Disposition des planches adossées aux poutrelles constituant les arêtes d'appui des hourdis. Réalisation de l'entre-poutrelles. Mise en place des armatures avec des séparateurs homologués. Déversement et compactage du béton. Réglage et nivellement de la couche de compression. Séchage du béton. Décoffrage. Réparation des défauts superficiels.
Critère de métré de projet: Surface mesurée en grandeur nature à partir des faces extérieures des chaînages du périmètre, selon documentation graphique du Projet, en déduisant les vides de surface supérieure à 6 m².
Critère de mesure de l'ouvrage: On mesurera, en grandeur réelle, à partir des faces extérieures des chaînages du périmètre, la surface réellement exécutée selon les spécifications du Projet, en déduisant les vides de surface supérieure à 6 m². Tous les éléments intégrants du plancher signalés dans les plans et les détails du projet seront considérés comme inclus.

| Code | U | Désignation | Quantité | Prix | Montant |
|---|---|---|---|---|---|
| mt08efm010a | m² | Montage et démontage d'un système de coffrage continu pour plancher de poutrelles en bois, jusqu'à 3 m de hauteur d'étage libre, composé de: étais, poutrelles métalliques et surface coffrante en bois traitée renforcée avec tiges et profilés. (matériau) | 1.000 | 4.75 | 4.75 |
| mt07bce020a | U | Hourdis céramique courbe, 60x30x12 cm, comprend partie proportionnelle de pièces spéciales. (matériau) | 6.000 | 1.72 | 10.32 |
| mt07mee018aabba | m³ | Bois scié de pin sylvestre (Pinus Sylvestris L.) Espagne avec finition brossée, pour poutrelle de 10x20 à 15x25 cm de section et jusqu'à 6 m de longueur, pour applications structurales, qualité structurale MEG conformément à UNE 56544, classe résistante C-18 conformément à NF EN 338 et NF EN 1912 et protection face aux agents biotiques qui correspondent à la classe de pénétration P2 (3 mm dans les faces latérales de l'aubier et 40 mm suivant le sens axial) conformément à NF EN 351-1, travaillée en atelier. (matériau) | 0.063 | 375.42 | 23.65 |
| mt07aco020g | U | Séparateur en plastique rigide, homologué pour nervures "in situ" dans des planchers unidirectionnels. (matériau) | 2.000 | 0.05 | 0.10 |
| mt07aco050a | kg | Barres en acier haute adhérence, Fe E 500, élaboré en atelier et mis en place in situ, de divers diamètres. (matériau) | 1.100 | 1.05 | 1.16 |
| mt07ame030aah | m² | Treillis soudé RAF R 200x300 mm, avec fils de fer longitudinaux de 4,5 mm de diamètre et fils de fer transversaux de 4,5 mm de diamètre, acier Fe E 500, conformément à NF A35-024. (matériau) | 1.100 | 1.53 | 1.68 |
| mt10haf030abagedcabaa | m³ | Béton C20/25 (XC1(F); D12; S3; Cl 1,0), fabriqué en centrale, à couler avec grue, conformément à NF EN 206-1. (matériau) | 0.142 | 92.57 | 13.14 |
| op00cla010 |  | Cloueuse. | 1.000 | 0.00 | 0.00 |
| op00cep010 |  | Varlope. | 1.000 | 0.00 | 0.00 |
| mo008 | h | Compagnon professionnel III/CP2 charpentier. (main-d'œuvre) | 0.796 | 23.56 | 18.75 |
| mo011 | h | Compagnon professionnel III/CP2 construction. (main-d'œuvre) | 0.896 | 23.17 | 20.76 |
| mo060 | h | Ouvrier d'exécution I/OE1 construction. (main-d'œuvre) | 0.896 | 19.73 | 17.68 |
| % | % | Coûts directs complémentaires | 2 % | 111.99 | 2.24 |
|  |  | Coûts directs |  |  | 114.23 |
