# Pièce d'acier S275JR

- Propriété du fichier: CYPE INGENIEROS, S.A.
- Format: FIEBDC-3/2002
- Devise: EUR
- Coûts indirects: 3.00 %
- Frais généraux: 13.00 %
- Bénéfice: 6.00 %
- TVA: 16.00 %

## E Structures

### EM Bois

#### EMM Éléments auxiliaires pour structures en bois

**EMM020** U Pièce d'acier S275JR, pour appui de l'extrémité de la poutre ou de la poutrelle en bois, constituée de 20 kg de profilés laminés à chaud avec couche d'impression anticorrosive, ancrée à la structure portante avec 4 fixations constituées d'un ancrage chimique structural, avec tige filetée de 12 mm de diamètre.
Fourniture et mise en place d'une pièce en acier NF EN 10025 S275JR, pour appui de l'extrémité de la poutre ou de la poutrelle en bois, constituée de 20 kg de profilés laminés à chaud dans les séries L, LD, T, rond, carré, rectangulaire et platine, avec couche d'impression anticorrosive, travaillée en atelier, ancrée à la structure portante avec 4 fixations constituées d'ancrages chimique structural, avec tige filetée de 12 mm de diamètre. Comprend la suppression du revêtement des zones où elles seront placées, l'implantation et le marquage des points d'ancrage, la réalisation des trous, la mise en place des ampoules chimiques dans les trous et le vissage de la pièce à la structure portante.
Inclut: Préparation de la zone d'ancrage des pièces du support. Implantation Réalisation des trous. Ancrage de la pièce support à la structure portante.
Critère de métré de projet: Nombre d'unités prévues, selon documentation graphique du Projet.
Critère de mesure de l'ouvrage: On mesurera le nombre d'unités réellement exécutées selon les spécifications du Projet.

| Code | U | Désignation | Quantité | Prix | Montant |
|---|---|---|---|---|---|
| mt07ala220aa | kg | Acier laminé NF EN 10025 S275JR, en pièce pour l'appui de l'extrémité de la poutre ou de la poutrelle en bois, composée de profilés laminés à chaud des séries L, LD, T, rond, carré, rectangulaire et fer plat, travaillé en atelier, finition avec impression antioxydante. (matériau) | 20.000 | 1.41 | 28.20 |
| mt09reh102c | U | Bulle de résine de vinylester de haute résistance, sans styrène, de 12 mm de diamètre, à base de méthacrylate d'uréthane, durcisseur et sable de quartz ou corindon, pour la réalisation des ancrages chimiques structuraux. (matériau) | 4.000 | 3.16 | 12.64 |
| mt09reh305acd | U | Ancrage constitué d'une tige filetée d'acier galvanisé qualité 5.8, conformément à NF EN ISO 898-1 de 12 mm de diamètre, et 160 mm de longueur, écrou et rondelle, pour fixations sur structures en béton. (matériau) | 4.000 | 1.69 | 6.76 |
| mq08war120 | h | Perceuse électrique à main. (matériel) | 0.706 | 3.56 | 2.51 |
| mo011 | h | Compagnon professionnel III/CP2 construction. (main-d'œuvre) | 0.762 | 23.17 | 17.66 |
| mo060 | h | Ouvrier d'exécution I/OE1 construction. (main-d'œuvre) | 0.286 | 19.73 | 5.64 |
| % | % | Coûts directs complémentaires | 2 % | 73.41 | 1.47 |
|  |  | Coûts directs |  |  | 74.88 |
