# Jalousie système Favcel00 "FAVEMANC"

- Propriété du fichier: CYPE INGENIEROS, S.A.
- Format: FIEBDC-3/2002
- Devise: EUR
- Coûts indirects: 3.00 %
- Frais généraux: 13.00 %
- Bénéfice: 6.00 %
- TVA: 19.60 %

## E Enveloppe et finition extérieure

### EM Menuiseries extérieures

#### EMS Protections solaires

**EMS040** m² Jalousie système Favcel00 "FAVEMANC", de lames céramiques extrudées de section circulaire, de 45 mm de diamètre et jusqu'à 600 mm de longueur, couleur Tabaco, gamme de couleurs lisses, avec sous-structure support.
Réalisation d'une jalousie système Favcel00 "FAVEMANC", de lames céramiques extrudées de section circulaire, de 45 mm de diamètre et jusqu'à 600 mm de longueur, couleur Tabaco, gamme de couleurs lisses, avec sous-structure support composée de profilés verticaux en aluminium extrudé de composition 6063 et traitement thermique T-5, de 2 mm d'épaisseur moyenne, connecteurs métalliques pour support des pièces en terre cuite, consoles en aluminium pour soutien et consoles en aluminium pour le soutien des profilés verticaux fixées à l'aide d'ancrages et de vis en acier inoxydable A2 selon DIN 7504-K, à tête hexagonale ou plane. Comprend les recoupes et les ajustages.
Inclut: Implantation. Présentation, nivellement et montage de la sous-structure support. Présentation des lames. Recoupes et ajustages des lames. Fixation définitive des lames à la sous-structure support. Nettoyage final.
Critère de métré de projet: Surface mesurée selon documentation graphique du Projet, sans dupliquer les coins ni les rencontres, en déduisant toutes les ouvertures.
Critère de mesure de l'ouvrage: On mesurera la surface réellement exécutée selon les spécifications du Projet, sans dupliquer les coins ni les rencontres, en déduisant toutes les ouvertures.

| Code | U | Désignation | Quantité | Prix | Montant |
|---|---|---|---|---|---|
| mt12pcg110aa | m | Lame céramique extrudée, de section circulaire "FAVEMANC", de 45 mm de diamètre et jusqu'à 600 mm de longueur, couleur Tabaco, gamme de couleurs lisses. (matériau) | 16.200 | 17.72 | 287.06 |
| mt12pcg106 | U | Répercussion, par m de lame céramique extrudée "FAVEMANC", de connecteurs métalliques et visserie pour fixation de la lame aux profilés verticaux. (matériau) | 16.200 | 6.50 | 105.30 |
| mt12pcg107 | m | Profilé métallique intérieur de sécurité pour lame céramique extrudée "FAVEMANC". (matériau) | 16.200 | 4.35 | 70.47 |
| mt12pcg105 | m² | Sous-structure support composée de profilés verticaux en aluminium extrudé de composition 6063 et traitement thermique T-5, de 2 mm d'épaisseur moyenne, connecteurs métalliques pour support des pièces en terre cuite, consoles en aluminium pour soutien et consoles en aluminium pour le soutien des profilés verticaux fixées à l'aide d'ancrages et de vis en acier inoxydable A2 selon DIN 7504-K, à tête hexagonale ou plane. (matériau) | 1.050 | 23.40 | 24.57 |
| op00ato010 |  | Tournevis. | 1.000 | 0.00 | 0.00 |
| mo051 | h | Compagnon professionnel III/CP2 poseur de systèmes de façades préfabriqués. (main-d'œuvre) | 7.093 | 25.11 | 178.11 |
| mo097 | h | Ouvrier professionnel II/OP poseur de systèmes de façades préfabriqués. (main-d'œuvre) | 7.093 | 21.57 | 153.00 |
| % | % | Coûts directs complémentaires | 3 % | 818.51 | 24.56 |
|  |  | Coûts directs |  |  | 843.07 |
