# Élément porteur de bois laminé collé homogène

- Propriété du fichier: CYPE INGENIEROS, S.A.
- Format: FIEBDC-3/2002
- Devise: EUR
- Coûts indirects: 3.00 %
- Frais généraux: 13.00 %
- Bénéfice: 6.00 %
- TVA: 16.00 %

## E Structures

### EM Bois

#### EMS Poteaux

**EMS110** m³ Élément porteur de bois laminé collé homogène, de 33 ou 45 mm d'épaisseur des lames et section constante, de 15x15 à 20x20 cm de section et jusqu'à 5 m de longueur, classe résistante GL-24 h et protection du bois de classe de pénétration P1 et P2, travaillée en atelier.
Fourniture et mise en place d'élément porteur de bois laminé collé homogène, de 33 ou 45 mm d'épaisseur des lames et section constante, de 15x15 à 20x20 cm de section et jusqu'à 5 m de longueur, pour applications structurales, classe résistante GL-24 h conformément à NF EN 390 et NF EN 1194 et protection face aux agents biotiques qui correspondent à la classe de pénétration P1 et P2 (3 mm dans les faces latérales de l'aubier et 40 mm suivant le sens axial) conformément à NF EN 351-1. Comprend les découpes, les entailles pour un assemblages correct, le nivellement et la mise en place des éléments d'attache et de renfort. Travaillé en atelier et placé in situ.
Inclut: Implantation et marquage des axes, aux points d'appui des supports. Mise en place et fixation provisoire du support. Aplomb et nivellement. Réalisation des assemblages. Vérification finale de l'aplomb et des niveaux.
Critère de métré de projet: Volume mesuré selon documentation graphique du Projet, en s'appuyant sur les plus grandes dimensions transversales pour les pièces n'ayant pas d'équerrages rectangulaires ou carrés, et la longueur comprenant les arrivées.
Critère de mesure de l'ouvrage: On mesurera le volume réellement exécuté selon les spécifications du Projet, en s'appuyant sur les plus grandes dimensions transversales pour les pièces n'ayant pas d'équerrages rectangulaires ou carrées, les arrivées étant comprises dans la longueur. Tous les éléments intégrants de la structure signalés dans les plans et les détails du projet seront considérés comme inclus.

| Code | U | Désignation | Quantité | Prix | Montant |
|---|---|---|---|---|---|
| mt07mee110aaaa | m³ | Bois laminé collé homogène, de 33 ou 45 mm d'épaisseur des lames, pour élément porteur de section constante, de 15x15 à 20x20 cm de section et jusqu'à 5 m de longueur, pour applications structurales, classe résistante GL-24 h conformément à NF EN 390 et NF EN 1194, et protection face aux agents biotiques qui correspondent à la classe de pénétration P1 et P2 (3 mm dans les faces latérales de l'aubier et 40 mm suivant le sens axial) conformément à NF EN 351-1, travaillée en atelier. (matériau) | 1.000 | 794.37 | 794.37 |
| op00cla010 |  | Cloueuse. | 1.000 | 0.00 | 0.00 |
| op00cep010 |  | Varlope. | 1.000 | 0.00 | 0.00 |
| mo008 | h | Compagnon professionnel III/CP2 charpentier. (main-d'œuvre) | 7.545 | 23.56 | 177.76 |
| mo031 | h | Ouvrier professionnel II/OP charpentier. (main-d'œuvre) | 3.773 | 20.22 | 76.29 |
| % | % | Coûts directs complémentaires | 2 % | 1048.42 | 20.97 |
|  |  | Coûts directs |  |  | 1069.39 |
