# Panneau visible en planches à rainures et languettes de bois de pin sylvestre, de 800x150 mm et de 25 mm d'épaisseur, directement clouées sur les poutrelles du plancher

- Propriété du fichier: CYPE INGENIEROS, S.A.
- Format: FIEBDC-3/2002
- Devise: EUR
- Coûts indirects: 3.00 %
- Frais généraux: 13.00 %
- Bénéfice: 6.00 %
- TVA: 16.00 %

## E Structures

### EM Bois

#### EMT Lattis

**EMT020** m² Panneau visible en planches à rainures et languettes de bois de pin sylvestre, de 800x150 mm et de 25 mm d'épaisseur, directement clouées sur les poutrelles du plancher.
Fourniture et mise en place d'un panneau visible de planches à rainures et languettes en bois de pin sylvestre, directement clouées sur les poutrelles du plancher, pour la réalisation d'un étage. Comprend la préparation du bois, l'implantation, le nivellement, les découpes et les recoupes, fixation cachée avec des pointes d'acier et réalisation de vides.
Inclut: Préparation du bois. Implantation des pièces. Clouage des pièces au support.
Critère de métré de projet: Surface mesurée selon documentation graphique du Projet, en déduisant les vides de surface supérieure à 1 m².
Critère de mesure de l'ouvrage: On mesurera la surface réellement exécutée selon les spécifications du Projet, en déduisant les vides de surface supérieure à 1 m².

| Code | U | Désignation | Quantité | Prix | Montant |
|---|---|---|---|---|---|
| mt07mee200aa | m² | Table assemblée de pin sylvestre, de 800x150 mm et 25 mm d'épaisseur, pour parquet massif en bois formant le plancher. (matériau) | 1.100 | 18.17 | 19.99 |
| mt50spa101 | kg | Clous en acier. (matériau) | 0.100 | 1.15 | 0.12 |
| op00cla010 |  | Cloueuse. | 1.000 | 0.00 | 0.00 |
| op00cep010 |  | Varlope. | 1.000 | 0.00 | 0.00 |
| mo008 | h | Compagnon professionnel III/CP2 charpentier. (main-d'œuvre) | 0.192 | 23.56 | 4.52 |
| mo031 | h | Ouvrier professionnel II/OP charpentier. (main-d'œuvre) | 0.192 | 20.22 | 3.88 |
| % | % | Coûts directs complémentaires | 2 % | 28.51 | 0.57 |
|  |  | Coûts directs |  |  | 29.08 |
