# Menuiserie en aluminium laqué blanc, dans mur de façade, composée de 2 vantaux centraux et 2 vantaux latéraux fixes de (40+180+40)x210 cm, gamme basique, avec précadre

- Propriété du fichier: CYPE INGENIEROS, S.A.
- Format: FIEBDC-3/2002
- Devise: EUR
- Coûts indirects: 3.00 %
- Frais généraux: 13.00 %
- Bénéfice: 6.00 %
- TVA: 20.00 %

## E Enveloppe et finition extérieure

### EM Menuiseries extérieures

#### EMU Aluminium

**EMU060** U Menuiserie en aluminium laqué blanc, dans mur de façade, composée de 2 vantaux centraux et 2 vantaux latéraux fixes de (40+180+40)x210 cm, gamme basique, avec précadre.
Fourniture et montage d'une menuiserie en aluminium laqué blanc avec 60 microns d'épaisseur minimale de film sec, en mur de façade, composée de 2 vantaux centraux et 2 vantaux latéraux fixes de (40+180+40)x210 cm, avec précadre; certifié conforme marque de qualité QUALICOAT, gamme basique; composée de profilés extrudés formant des cadres et des vantaux de 1,5 mm d'épaisseur minimale dans des profilés structuraux, de charnières et poignée, de joints de vitrage en EPDM, d'une visserie en acier inoxydable, d'éléments d'étanchéité, d'accessoires et d'outillage à mécanismes homologués. Comprend précadre en aluminium, les pattes de fixation, le scellage périmétrique des joints au moyen d'un cordon de silicone neutre et l'ajustage final sur site. Élaborée en atelier, avec classification à la perméabilité à l'air selon NF EN 12207, à l'étanchéité à l'eau selon NF EN 12208 et à la résistance à la charge du vent selon NF EN 12210. Totalement montée et testée.
Inclut: Mise en place de la menuiserie. Ajustage final des vantaux. Scellage des joints périmétriques.
Critère de métré de projet: Nombre d'unités prévues, selon documentation graphique du Projet.
Critère de mesure de l'ouvrage: On mesurera le nombre d'unités réellement exécutées selon les spécifications du Projet.

| Code | U | Désignation | Quantité | Prix | Montant |
|---|---|---|---|---|---|
| mt25pem015b | m | Précadre d'aluminium de 40x20x1,5 mm, assemblé à l'aide d'équerres et pourvu de pattes pour la fixation de celui-ci à l'ouvrage. (matériau) | 9.400 | 3.52 | 33.09 |
| mt25pfb020j | m² | Menuiserie en aluminium laqué blanc dans une paroi extérieure de façade composée de deux vantaux centraux constitués d'une partie fixe et une partie battante et deux vantaux latéraux fixes, gamme basique, avec classification à la perméabilité à l'air selon NF EN 12207, à l'étanchéité à l'eau selon NF EN 12208 et à la résistance à la charge de vent selon NF EN 12210, marque de qualité QUALICOAT. Comprend le kit de charnières, les joints de vitrage en EPDM, la visserie en acier inoxydable, les éléments d'étanchéité, les accessoires, les outillages de mécanisme homologués et élaboration en atelier. (matériau) | 5.460 | 90.25 | 492.77 |
| mt15sja100 | U | Cartouche de mastic de silicone neutre. (matériau) | 0.162 | 3.13 | 0.51 |
| op00ato010 |  | Tournevis. | 1.000 | 0.00 | 0.00 |
| mo018 | h | Compagnon professionnel III/CP2 menuisier PVC et métal. (main-d'œuvre) | 1.015 | 24.49 | 24.86 |
| mo059 | h | Ouvrier professionnel II/OP menuisier PVC et métal. (main-d'œuvre) | 0.872 | 21.48 | 18.73 |
| % | % | Coûts directs complémentaires | 2 % | 569.96 | 11.40 |
|  |  | Coûts directs |  |  | 581.36 |
