# Réparation d'une tête de poutrelle en bois

- Propriété du fichier: CYPE INGENIEROS, S.A.
- Format: FIEBDC-3/2002
- Devise: EUR
- Coûts indirects: 3.00 %
- Frais généraux: 13.00 %
- Bénéfice: 6.00 %
- TVA: 16.00 %

## E Structures

### EM Bois

#### EMY Réparations

**EMY230** U Réparation d'une tête de poutrelle en bois, en supprimant l'extrémité détériorée et en la massifiant avec 30 kg de mortier fluide à deux composants à base de résine époxy, renforcement avec 4 barres de fibre de carbone imbibée dans une matrice époxy, MBar 165/2500 "BASF Construction Chemical", de 8 mm de diamètre et 800 mm de longueur chacune, ancrées à la poutrelle avec résine époxy-acrylate, sans styrène, de hautes résistances, appliquée avec des tubes de dosage et de mélange automatique dans des trous réalisés dans la partie saine du bois, impression préalable de la surface en bois avec un lait du même mortier époxy.
Réparation d'une tête de poutrelle en bois, en coupant la zone détériorée ou dégradée et en la massifiant par déversement de 30 kg de mortier fluide à deux composants à base de résine époxy, après la mise en place de l'armature avec 4 barres de fibre de carbone imbibée dans une matrice époxy, MBar 165/2500 "BASF Construction Chemical", de 8 mm de diamètre et 800 mm de longueur chacune, ancrées à la poutrelle avec résine époxy-acrylate, sans styrène, de hautes résistances, appliquée avec des tubes de dosage et de mélange automatique dans des trous réalisés dans la partie saine du bois. Comprend le coffrage de la zone où intervenir, la mise en place d'un film protecteur en polyéthylène, le scellage du coffrage pour éviter les fuites, le nettoyage et l'impression du bois avec un lait du même mortier époxy, le décoffrage, l'entassement, l'enlèvement et la charge manuelle des décombres dans le camion ou la benne.
Inclut: Assainissement et découpe de la zone endommagée. Coffrage. Mise en place du film protecteur. Réalisation des trous. Ancrage de l'armature avec de la résine. Scellage du coffrage. Nettoyage et impression du bois. Coulage du mortier. Décoffrage. Retrait et amassement des décombres. Charge des décombres dans le camion ou la benne.
Critère de métré de projet: Nombre d'unités prévues, selon documentation graphique du Projet.
Critère de mesure de l'ouvrage: On mesurera le nombre d'unités réellement exécutées selon les spécifications du Projet.

| Code | U | Désignation | Quantité | Prix | Montant |
|---|---|---|---|---|---|
| mt08eup180 | m | Film étirable transparent de 500 mm de largeur et 23 µ d'épaisseur. (matériau) | 1.500 | 0.03 | 0.05 |
| mt09reh100ba | U | Cartouche de résine époxy-acrylate, sans styrène, à deux composants, avec doseur et bec mélangeur automatique, de 380 ml, pour ancrages structuraux verticaux et horizontaux. (matériau) | 0.520 | 16.80 | 8.74 |
| mt09reh350aa | m | Barre de fibre de carbone imbibée dans une matrice époxy, de 8 mm de diamètre, légère, avec surface sablée pour amélioration de l'adhérence, fabriquée par pultrusion, pour armature et renfort structural. (matériau) | 3.200 | 58.29 | 186.53 |
| mt09reh320a | kg | Mortier fluide à deux composants à base de résine époxy, avec durcisseur aminique, sans rétraction, pour ancrages et remplissages, conformément à NF EN 1504-6. (matériau) | 31.500 | 7.46 | 234.99 |
| mt08eva010b | m² | Coffrage et décoffrage continu avec étais, poutrelles métalliques et surface coffrante en bois traitée renforcée avec tiges et profilés, dans les poutres en béton armé, entre 3 et 4 m de hauteur d'étage libre. (matériau) | 1.000 | 39.25 | 39.25 |
| mq08war120 | h | Perceuse électrique à main. (matériel) | 0.282 | 3.56 | 1.00 |
| mq09sie010 | h | Tronçonneuse à essence, de 50 cm de lame et 3,2 CV de puissance. (matériel) | 0.427 | 3.00 | 1.28 |
| mo011 | h | Compagnon professionnel III/CP2 construction. (main-d'œuvre) | 1.226 | 23.17 | 28.41 |
| mo060 | h | Ouvrier d'exécution I/OE1 construction. (main-d'œuvre) | 1.226 | 19.73 | 24.19 |
| mo008 | h | Compagnon professionnel III/CP2 charpentier. (main-d'œuvre) | 1.415 | 23.56 | 33.34 |
| mo031 | h | Ouvrier professionnel II/OP charpentier. (main-d'œuvre) | 1.415 | 20.22 | 28.61 |
| % | % | Coûts directs complémentaires | 2 % | 586.39 | 11.73 |
|  |  | Coûts directs |  |  | 598.12 |
