# Réparation de poutrelle en supprimant la zone détériorée et en plaçant une prothèse de 10x15x20 cm de bois scié de pin sylvestre (Pinus Sylvestris L.) Espagne

- Propriété du fichier: CYPE INGENIEROS, S.A.
- Format: FIEBDC-3/2002
- Devise: EUR
- Coûts indirects: 3.00 %
- Frais généraux: 13.00 %
- Bénéfice: 6.00 %
- TVA: 16.00 %

## E Structures

### EM Bois

#### EMY Réparations

**EMY240** U Réparation de poutrelle en supprimant la zone détériorée et en plaçant une prothèse de 10x15x20 cm de bois scié de pin sylvestre (Pinus Sylvestris L.) Espagne, qualité MEG, classe résistante C-18, protection du bois de classe de pénétration P2, travaillée en atelier, fixée au bois sain via résine époxy-acrylate, sans styrène, en renforçant la liaison des deux bois avec 2 tiges en fibre de verre renforcée avec résine en polyester, de 12 mm de diamètre, de 0,05 m de longueur chacune, hébergées dans des trous réalisés dans la prothèse et le bois sain.
Réparation de poutrelle et supprimant la zone détériorée et en plaçant une prothèse de 10x15x20 cm de bois scié de pin sylvestre (Pinus Sylvestris L.) Espagne, finition brossée, pour applications structurales, qualité structurale MEG conformément à UNE 56544, classe résistante C-18 conformément à NF EN 338 et NF EN 1912 et protection face aux agents biotiques qui correspondent à la classe de pénétration P2 (3 mm dans les faces latérales de l'aubier et 40 mm suivant le sens axial) conformément à NF EN 351-1, fixée au bois sain via résine époxy-acrylate, sans styrène, et en renforçant ensuite l'union entre les deux bois par 2 tiges en fibre de verre renforcée avec résine en polyester, de 12 mm de diamètre, de 0,05 m de longueur chacune, hébergées dans des trous réalisés dans la prothèse et le bois sain. Comprend l'assainissement de la pièce en bois, la découpe à 60° du bois sain pour recevoir la prothèse, la fixation provisoire de la prothèse avec des serre-joints et des clous, la réalisation des trous dans la prothèse et dans le bois sain, le déversement d'une résine époxy dans les trous après la mise en place des tiges, le ponçage des imperfections, le nettoyage, l'entassement, l'enlèvement et la charge manuelle des décombres dans le camion ou la benne.
Inclut: Assainissement et découpe de la zone endommagée. Application de la résine. Mise en place de la prothèse avec des serre-joints et des clous. Réalisation des trous. Mise en place des pièces dans les trous. Remplissage des trous avec de la résine. Ponçage des imperfections. Nettoyage. Retrait et amassement des décombres. Charge des décombres dans le camion ou la benne.
Critère de métré de projet: Nombre d'unités prévues, selon documentation graphique du Projet.
Critère de mesure de l'ouvrage: On mesurera le nombre d'unités réellement exécutées selon les spécifications du Projet.

| Code | U | Désignation | Quantité | Prix | Montant |
|---|---|---|---|---|---|
| mt09reh100ba | U | Cartouche de résine époxy-acrylate, sans styrène, à deux composants, avec doseur et bec mélangeur automatique, de 380 ml, pour ancrages structuraux verticaux et horizontaux. (matériau) | 0.086 | 16.80 | 1.44 |
| mt07mee014aaaa | m³ | Bois scié de pin sylvestre (Pinus Sylvestris L.) Espagne, finition brossée, pour applications structurales, qualité structurale MEG conformément à UNE 56544, classe résistante C-18 conformément à NF EN 338 et NF EN 1912 et protection face aux agents biotiques qui correspondent à la classe de pénétration P2 (3 mm dans les faces latérales de l'aubier et 40 mm suivant le sens axial) conformément à NF EN 351-1, travaillée en atelier. (matériau) | 0.003 | 428.86 | 1.29 |
| mt50spa101 | kg | Clous en acier. (matériau) | 0.081 | 1.15 | 0.09 |
| mt07cef010f | m | Tige en fibre de verre renforcée avec résine en polyester, de 12 mm de diamètre, avec surface sablée pour amélioration de l'adhérence, pour armature et renfort structural. (matériau) | 0.105 | 8.93 | 0.94 |
| mq09sie010 | h | Tronçonneuse à essence, de 50 cm de lame et 3,2 CV de puissance. (matériel) | 0.077 | 3.00 | 0.23 |
| mq08war120 | h | Perceuse électrique à main. (matériel) | 0.028 | 3.56 | 0.10 |
| mo011 | h | Compagnon professionnel III/CP2 construction. (main-d'œuvre) | 0.118 | 23.17 | 2.73 |
| mo059 | h | Ouvrier d'exécution I/OE2 construction. (main-d'œuvre) | 0.106 | 20.13 | 2.13 |
| mo031 | h | Ouvrier professionnel II/OP charpentier. (main-d'œuvre) | 0.204 | 20.22 | 4.12 |
| mo060 | h | Ouvrier d'exécution I/OE1 construction. (main-d'œuvre) | 0.204 | 19.73 | 4.02 |
| % | % | Coûts directs complémentaires | 2 % | 17.09 | 0.34 |
|  |  | Coûts directs |  |  | 17.43 |
