# Renfort de poutre en bois

- Propriété du fichier: CYPE INGENIEROS, S.A.
- Format: FIEBDC-3/2002
- Devise: EUR
- Coûts indirects: 3.00 %
- Frais généraux: 13.00 %
- Bénéfice: 6.00 %
- TVA: 16.00 %

## E Structures

### EM Bois

#### EMZ Renforts

**EMZ010** m Renfort de poutre en bois, de 10x10 cm de section, par la mise en place dans chacune de ses plus grandes faces d'une platine d'acier S275JR, de 6 mm d'épaisseur, fixée au bois avec 2 goujons, avec écrou et rondelle.
Renfort de poutre en bois, de 10x10 cm de section, par la mise en place dans chacune de ses plus grandes faces d'une platine d'acier NF EN 10025 S275JR, de 6 mm d'épaisseur et 47,1 kg/m², fixée au bois avec 2 goujons, avec écrou et rondelle, vissés avec une clé dynamométrique pour le réglage du couple de serrage. Comprend l'implantation, la réalisation des trous sur le bois sain et le nettoyage.
Inclut: Nettoyage et préparation du plan d'appui du renfort. Implantation de la position de renfort et des boulons. Réalisation des trous passant. Mise en place et fixation provisoire des platines. Mise en place des boulons avec leurs écrous. Nettoyage.
Critère de métré de projet: Longueur moyenne selon documentation graphique du Projet.
Critère de mesure de l'ouvrage: On mesurera la longueur réellement exécutée selon les spécifications du Projet.

| Code | U | Désignation | Quantité | Prix | Montant |
|---|---|---|---|---|---|
| mt07ala011b | kg | Platine en acier laminé NF EN 10025 S275JR, de profilé plat laminé à chaud, pour applications structurales. (matériau) | 9.420 | 1.37 | 12.91 |
| mt07aav030a | m | Boulon fileté d'acier zingué 4,8 conformément à NF EN ISO 898-1, de 16 mm de diamètre. (matériau) | 0.220 | 3.94 | 0.87 |
| mt07aav040a | U | Écrou et rondelle d'acier zingué 4,8 conformément à NF EN ISO 898-6, de 16 mm de diamètre. (matériau) | 4.000 | 0.34 | 1.36 |
| mq08war120 | h | Perceuse électrique à main. (matériel) | 0.148 | 3.56 | 0.53 |
| mo031 | h | Ouvrier professionnel II/OP charpentier. (main-d'œuvre) | 0.099 | 20.22 | 2.00 |
| mo012 | h | Compagnon professionnel III/CP2 monteur de structures métalliques. (main-d'œuvre) | 0.155 | 23.17 | 3.59 |
| mo033 | h | Ouvrier professionnel II/OP monteur de structures métalliques. (main-d'œuvre) | 0.233 | 20.33 | 4.74 |
| mo011 | h | Compagnon professionnel III/CP2 construction. (main-d'œuvre) | 0.169 | 23.17 | 3.92 |
| mo060 | h | Ouvrier d'exécution I/OE1 construction. (main-d'œuvre) | 0.074 | 19.73 | 1.46 |
| % | % | Coûts directs complémentaires | 2 % | 31.38 | 0.63 |
|  |  | Coûts directs |  |  | 32.01 |
