# Renfort des poutres et des poutrelles d'un plancher en bois via la mise en place

- Propriété du fichier: CYPE INGENIEROS, S.A.
- Format: FIEBDC-3/2002
- Devise: EUR
- Coûts indirects: 3.00 %
- Frais généraux: 13.00 %
- Bénéfice: 6.00 %
- TVA: 16.00 %

## E Structures

### EM Bois

#### EMZ Renforts

**EMZ210** m² Renfort des poutres et des poutrelles d'un plancher en bois via la mise en place, sur leur face supérieure, de 6,5 kg/m d'un pièce en acier S275JO composée de profilés laminés avec couche d'impression anticorrosive, ancrée à la poutrelle avec 10 fixations par mètre de renfort métallique, constituée de vis filetage bois d'acier zingué, de 7 mm de diamètre et 90 mm de longueur; remplissage entre la poutrelle et la plaque métallique d'un renfort avec du mortier de ciment M-15; remplissage entre les renforts métalliques avec béton léger HLE-25/B/10/IIa, densité entre 1200 et 1500 kg/m³, fabriqué en centrale, (quantité minimale de ciment 275 kg/m³), et déversement avec benne; mise en place de treillis soudé RAF R, acier FE E 500, déversement et extension d'une couche de 4 cm de béton armé C20/25 (XC1(F); D12; S3; Cl 1,0) fabriqué en centrale, et déversement avec grue.
Renfort des poutres et des poutrelles d'un plancher en bois via la mise en place, sur leur face supérieure, de 6,5 kg/m d'une pièce en acier NF EN 10025 S275JO composée de profilés laminés à chaud des séries L, LD, T, ronde, carrée, rectangulaire et platine, avec couche d'impression anticorrosive, travaillé en atelier; ancrée à la poutrelle avec 10 fixations par mètre linéaire constituée de vis filetage bois d'acier zingué, de 7 mm de diamètre et 90 mm de longueur; remplissage entre la poutrelle et la pièce métallique de renfort avec un mortier de ciment M-15; remplissage entre les renforts métalliques avec béton léger HLE-25/B/10/IIa, densité entre 1200 et 1500 kg/m³, fabriqué en centrale, (quantité minimale de ciment 275 kg/m³), et déversement avec benne; mise en place de treillis soudé RAF R, acier FE E 500, déversement et extension d'une couche de 4 cm de béton armé C20/25 (XC1(F); D12; S3; Cl 1,0) fabriqué en centrale, et déversement avec grue. Comprend le piquage des murs d'appui sur l'arrivée de la poutre, pour recevoir le profilé; la réalisation de la cannelure dans la face supérieure des poutrelles, avec une tronçonneuse, pour leur assembler le renfort métallique; la massification des arrivées des pièces métalliques sur le mur; le nettoyage de la face supérieure du plancher, le coffrage, le décoffrage et la réparation sur site des défauts dûs au transport, à la manipulation ou au montage. Ne comprend pas la démolition des couches existantes sur la face supérieure des poutrelles en bois, ni le nettoyage et l'assainissement des poutrelles.
Inclut: Piquage sur les arrivées des poutrelles. Implantation Réalisation de la cannelure d'ensemble entre poutrelles et renforts. Mise en place des renforts. Fixation des renforts avec des vis. Massification des arrivées des renforts sur le mur. Remplissage entre les poutrelles et les renforts avec du mortier. Implantation du coffrage. Montage du coffrage. Remplissage entre les renforts avec du béton léger. Mise en place du treillis soudé avec des séparateurs homologués. Déversement et compactage du béton. Réglage et nivellement de la couche de compression. Séchage du béton. Décoffrage. Réparation des défauts superficiels. Nettoyage des restes générés.
Critère de métré de projet: Surface mesurée selon documentation graphique du Projet.
Critère de mesure de l'ouvrage: On mesurera la surface réellement exécutée selon les spécifications du Projet.

| Code | U | Désignation | Quantité | Prix | Montant |
|---|---|---|---|---|---|
| mt07ala300a | kg | Pièce en acier NF EN 10025 S275JO, pour renfort de poutres et de poutrelles en bois sur sa face supérieure, "LYCEA", composée de profilés laminés à chaud des séries L, LD, T, rond, carré, rectangulaire et fer plat, travaillé en atelier, finition avec impression antioxydante. (matériau) | 10.833 | 2.56 | 27.73 |
| mt07rem010cj | U | Vis filetage bois d'acier zingué avec tête hexagonale, de 7 mm de diamètre, 90 mm de longueur et qualité 5.6 conformément à NF EN ISO 898-1. (matériau) | 16.667 | 0.09 | 1.50 |
| mt09mor010f | m³ | Mortier de ciment CEM II/B-P 32,5 N type M-15, confectionné sur site avec 450 kg/m³ de ciment et une proportion en volume 1/3. (matériau) | 0.033 | 149.30 | 4.93 |
| mt09mor010e | m³ | Mortier de ciment CEM II/B-P 32,5 N type M-10, confectionné sur site avec 380 kg/m³ de ciment et une proportion en volume 1/4. (matériau) | 0.003 | 133.30 | 0.40 |
| mt10hes050bbaabbaab | m³ | Béton léger structural HLE-25/B/10/IIa, d'entre 1200 et 1500 kg/m³ de densité, quantité minimum de ciment 275 kg/m³, fabriqué en centrale, coulage avec benne. (matériau) | 0.062 | 122.21 | 7.58 |
| mt07ame030aah | m² | Treillis soudé RAF R 200x300 mm, avec fils de fer longitudinaux de 4,5 mm de diamètre et fils de fer transversaux de 4,5 mm de diamètre, acier Fe E 500, conformément à NF A35-024. (matériau) | 1.100 | 1.53 | 1.68 |
| mt10haf030abagedcabaa | m³ | Béton C20/25 (XC1(F); D12; S3; Cl 1,0), fabriqué en centrale, à couler avec grue, conformément à NF EN 206-1. (matériau) | 0.046 | 92.57 | 4.26 |
| mq09sie010 | h | Tronçonneuse à essence, de 50 cm de lame et 3,2 CV de puissance. (matériel) | 0.214 | 3.00 | 0.64 |
| mo059 | h | Ouvrier d'exécution I/OE2 construction. (main-d'œuvre) | 0.184 | 20.13 | 3.70 |
| mo011 | h | Compagnon professionnel III/CP2 construction. (main-d'œuvre) | 1.419 | 23.17 | 32.88 |
| mo060 | h | Ouvrier d'exécution I/OE1 construction. (main-d'œuvre) | 1.419 | 19.73 | 28.00 |
| % | % | Coûts directs complémentaires | 2 % | 113.30 | 2.27 |
|  |  | Coûts directs |  |  | 115.57 |
