# Renfort métallique dans la face inférieure d'une poutre ou d'une poutrelle en bois en mauvais état ou détériorée

- Propriété du fichier: CYPE INGENIEROS, S.A.
- Format: FIEBDC-3/2002
- Devise: EUR
- Coûts indirects: 3.00 %
- Frais généraux: 13.00 %
- Bénéfice: 6.00 %
- TVA: 16.00 %

## E Structures

### EM Bois

#### EMZ Renforts

**EMZ220** U Renfort métallique dans la face inférieure d'une poutre ou d'une poutrelle en bois en mauvais état ou détériorée, via la mise en place d'un profilé composé IPE 140 + UPN 240, en acier laminé S275JR, de 400 cm de longueur, appuyé sur deux supports métalliques de postcontrainte, ancrés à l'élément d'appui de la poutre ou de la poutrelle, et remplissage postérieur de l'intérieur de la pièce en U avec un mortier de haute résistance.
Fourniture et mise en place d'un renfort métallique dans la face inférieure de la poutre ou de la poutrelle en bois en mauvais état ou détériorée, formé d'un profilé composé IPE 140 + UPN 240, en acier laminé NF EN 10025 S275JR, de 400 cm, appuyé sur deux supports métalliques de postcontrainte, ancrés à l'élément d'appui de la poutre ou de la poutrelle en bois. Comprend l'assainissement des pièces dégradées du bois, la suppression du revêtement des zones dans lesquelles se trouveront les pièces d'appui, la mise en place des chevilles d'ancrage chimique, les fixations des supports de postcontrainte vis vissées aux ancrages, le remplissage de l'intérieur de la pièce en U avec un mortier de haute résistance, l'élévation et la mise en place du profilé métallique sous la poutre ou la poutrelle en bois, dans les supports de post-contrainte, et mise en charge du système avec des boulons de post-contrainte.
Inclut: Assainissement des zones dégradées du bois. Préparation de la zone d'ancrage des pièces du support. Ancrage des pièces support à la structure portante. Remplissage de l'intérieur de la pièce en U avec du mortier. Mise en place du profilé de renfort sur les pièces support. Serrage des boulons précontraints des pièces support.
Critère de métré de projet: Nombre d'unités prévues, selon documentation graphique du Projet.
Critère de mesure de l'ouvrage: On mesurera le nombre d'unités réellement exécutées selon les spécifications du Projet.

| Code | U | Désignation | Quantité | Prix | Montant |
|---|---|---|---|---|---|
| mt07ala230 | U | Support de post-tension métallique, pour l'ancrage d'un renfort inférieur de poutres ou de poutrelles en bois via un profilé laminé composé. (matériau) | 2.000 | 19.40 | 38.80 |
| mt09reh305acd | U | Ancrage constitué d'une tige filetée d'acier galvanisé qualité 5.8, conformément à NF EN ISO 898-1 de 12 mm de diamètre, et 160 mm de longueur, écrou et rondelle, pour fixations sur structures en béton. (matériau) | 8.000 | 1.69 | 13.52 |
| mt09reh306 | U | Cartouche de résine pour ancrage chimique à tiges filetées dans les perforations d'éléments structuraux en béton. (matériau) | 1.000 | 7.75 | 7.75 |
| mt07ala231a | m | Profilé composé IPE 140 + UPN 240, d'acier laminé NF EN 10025 S275JR, pour renfort de poutres ou de poutrelles en bois. (matériau) | 4.000 | 45.59 | 182.36 |
| mt09reh304 | kg | Mortier thixotropique à deux composants, à base de ciment amélioré avec des résines synthétiques, des fumées de silice et des fibres de polyamide, de résistance mécanique élevée et rétraction contrôlée, pour la réparation et la régularisation des éléments structuraux en béton. (matériau) | 20.000 | 1.30 | 26.00 |
| mo011 | h | Compagnon professionnel III/CP2 construction. (main-d'œuvre) | 8.677 | 23.17 | 201.05 |
| mo059 | h | Ouvrier d'exécution I/OE2 construction. (main-d'œuvre) | 8.677 | 20.13 | 174.67 |
| % | % | Coûts directs complémentaires | 2 % | 644.15 | 12.88 |
|  |  | Coûts directs |  |  | 657.03 |
