# Renfort d'un plancher sur poutrelles en bois

- Propriété du fichier: CYPE INGENIEROS, S.A.
- Format: FIEBDC-3/2002
- Devise: EUR
- Coûts indirects: 3.00 %
- Frais généraux: 13.00 %
- Bénéfice: 6.00 %
- TVA: 16.00 %

## E Structures

### EM Bois

#### EMZ Renforts

**EMZ310** m² Renfort d'un plancher sur poutrelles en bois, via la disposition dans des trous de 5 connecteurs par m² de plancher, constitués de vis d'acier galvanisé (qualité 6.8 conformément à NF EN ISO 898-1), avec tête hexagonale, de 12 mm de diamètre et 100 mm de longueur, fixés aux poutres avec résine époxy-acrylate, sans styrène; et 15 connecteurs par m² de plancher, constitués de vis d'acier galvanisé (qualité 6.8 conformément à NF EN ISO 898-1), avec tête hexagonale, de 10 mm de diamètre et 80 mm de longueur, fixés aux poutrelles avec résine époxy-acrylate, sans styrène; mise en place de treillis soudé RAF R, acier FE E 500 et déversement d'une couche de compression de 5 cm d'épaisseur de béton léger HLE-25/B/10/IIa, densité entre 1200 et 1500 kg/m³, fabriqué en centrale, (quantité minimale de ciment 275 kg/m³), et déversement avec benne.
Renfort d'un plancher sur poutrelles en bois, via la disposition dans des trous de 5 connecteurs par m² de plancher, constitués de vis d'acier galvanisé (qualité 6.8 conformément à NF EN ISO 898-1), de 12 mm de diamètre et 100 mm de longueur, avec tête hexagonale, filetage métrique total, écrous et rondelles, fixés aux poutres avec résine époxy-acrylate, sans styrène; et 15 connecteurs par m² de plancher, constitués de vis d'acier galvanisé (qualité 6.8 conformément à NF EN ISO 898-1), de 10 mm de diamètre et 80 mm de longueur, avec tête hexagonale, filetage métrique total, écrous et rondelles, fixés aux poutrelles avec résine époxy-acrylate, sans styrène; mise en place de treillis soudé RAF R 200x300 mm, acier FE E 500 et déversement d'une couche de compression de 5 cm d'épaisseur de béton léger HLE-25/B/10/IIa, densité entre 1200 et 1500 kg/m³, fabriqué en centrale, (quantité minimale de ciment 275 kg/m³), et déversement avec benne. Comprend l'implantation, la réalisation de trous dans le bois, le nettoyage de la face supérieure du plancher, le coffrage et le décoffrage.
Inclut: Implantation du coffrage. Montage du coffrage. Nettoyage et assainissement des poutres et des poutrelles. Implantation et réalisation des trous dans les poutres et les poutrelles. Nettoyage des trous. Préparation de la cartouche. Application de la résine dans les trous. Mise en place des connecteurs dans les trous. Mise en place du treillis soudé avec des séparateurs homologués. Déversement et compactage du béton. Réglage et nivellement de la couche de compression. Séchage du béton. Décoffrage. Réparation des défauts superficiels. Nettoyage des restes générés.
Critère de métré de projet: Surface mesurée selon documentation graphique du Projet.
Critère de mesure de l'ouvrage: On mesurera la surface réellement exécutée selon les spécifications du Projet.

| Code | U | Désignation | Quantité | Prix | Montant |
|---|---|---|---|---|---|
| mt08efl010b | m² | Montage et démontage d'un système de coffrage continu pour plancher-dalle massif en béton armé, entre 3 et 4 m de hauteur d'étage libre, composé de: étais, poutrelles métalliques et surface coffrante en bois traitée renforcée avec tiges et profilés. (matériau) | 1.000 | 18.66 | 18.66 |
| mt09reh100ba | U | Cartouche de résine époxy-acrylate, sans styrène, à deux composants, avec doseur et bec mélangeur automatique, de 380 ml, pour ancrages structuraux verticaux et horizontaux. (matériau) | 0.180 | 16.80 | 3.02 |
| mt07rem020er | U | Vis d'acier galvanisé qualité 6.8 conformément à NF EN ISO 898-1, type M-12, de tête hexagonale et filetage métrique total conformément à DIN 931 et NF EN ISO 4014, de 12 mm de diamètre et 100 mm de longueur, avec écrou et rondelle, pour son utilisation, fixés avec résine, comme connecteurs dans les poutres et les poutrelles en bois. (matériau) | 5.000 | 0.31 | 1.55 |
| mt07rem020dp | U | Vis d'acier galvanisé qualité 6.8 conformément à NF EN ISO 898-1, type M-10, de tête hexagonale et filetage métrique total conformément à DIN 931 et NF EN ISO 4014, de 10 mm de diamètre et 80 mm de longueur, avec écrou et rondelle, pour son utilisation, fixés avec résine, comme connecteurs dans les poutres et les poutrelles en bois. (matériau) | 15.000 | 0.17 | 2.55 |
| mt07ame030aah | m² | Treillis soudé RAF R 200x300 mm, avec fils de fer longitudinaux de 4,5 mm de diamètre et fils de fer transversaux de 4,5 mm de diamètre, acier Fe E 500, conformément à NF A35-024. (matériau) | 1.100 | 1.53 | 1.68 |
| mt10hes050bbaabbaab | m³ | Béton léger structural HLE-25/B/10/IIa, d'entre 1200 et 1500 kg/m³ de densité, quantité minimum de ciment 275 kg/m³, fabriqué en centrale, coulage avec benne. (matériau) | 0.053 | 122.21 | 6.48 |
| mq08war120 | h | Perceuse électrique à main. (matériel) | 0.459 | 3.56 | 1.63 |
| mo011 | h | Compagnon professionnel III/CP2 construction. (main-d'œuvre) | 0.943 | 23.17 | 21.85 |
| mo046 | h | Ouvrier professionnel II/OP construction. (main-d'œuvre) | 0.943 | 20.33 | 19.17 |
| % | % | Coûts directs complémentaires | 2 % | 76.59 | 1.53 |
|  |  | Coûts directs |  |  | 78.12 |
