# Couverture de tôle profilée en acier galvanisé

- Propriété du fichier: CYPE INGENIEROS, S.A.
- Format: FIEBDC-3/2002
- Devise: EUR
- Coûts indirects: 3.00 %
- Frais généraux: 13.00 %
- Bénéfice: 6.00 %
- TVA: 20.00 %

## E Enveloppe et finition extérieure

### EU Couvertures de toitures inclinées

#### EUL Bacs acier et panneaux sandwich

**EUL010** m² Couverture de tôle profilée en acier galvanisé, de 0,6 mm d'épaisseur, avec nervures entre 30 et 35 mm de hauteur de crête, écartées entre 265 et 275 mm, placée avec un recouvrement de la tôle supérieure de 150 mm et un recouvrement latéral d'un trapèze et fixée mécaniquement sur ossature légère métallique, sur une toiture inclinée, avec une pente supérieure à 5%. Comprend les accessoires de fixation des tôles.
Couverture de tôle profilée en acier galvanisé, de 0,6 mm d'épaisseur, avec nervures entre 30 et 35 mm de hauteur de crête, écartées entre 265 et 275 mm, placée avec un recouvrement de la tôle supérieure de 150 mm et un recouvrement latéral d'un trapèze et fixée mécaniquement sur ossature légère métallique, sur une toiture inclinée, avec une pente supérieure à 5%. Comprend les accessoires de fixation des tôles.
Inclut: Nettoyage de la surface support. Implantation des plaques par versant. Découpe, préparation et mise en place des plaques. Fixation mécanique des plaques.
Critère pour le métré: Surface mesurée en grandeur nature, selon documentation graphique du Projet.
Critère pour le mémoire: On mesurera, en grandeur réelle, la surface réellement exécutée selon les spécifications du Projet.
Critère d'évaluation économique: Le prix ne comprend ni la surface support ni les points singuliers et les pièces spéciales de la couverture.

| Code | U | Désignation | Quantité | Prix | Montant |
|---|---|---|---|---|---|
| mt13ccg010d | m² | Tôle profilée en acier galvanisé, de 0,6 mm d'épaisseur, avec nervures entre 30 et 35 mm de hauteur de crête, écartées entre 265 et 275 mm et inertie entre 8 et 9 cm4, selon NF EN 14782. (matériau) | 1.050 | 6.45 | 6.77 |
| mt13ccp030 | U | Kit d'accessoires de fixation, pour tôles profilées, dans les toitures inclinées. (matériau) | 1.000 | 1.00 | 1.00 |
| op00ciz010 |  | Cisaille. | 1.000 | 0.00 | 0.00 |
| op00roe010 |  | Grignoteuse. | 1.000 | 0.00 | 0.00 |
| mo051 | h | Compagnon professionnel III/CP2 monteur de parois industrielles. (main-d'œuvre) | 0.274 | 26.37 | 7.23 |
| mo098 | h | Ouvrier professionnel II/OP monteur de parois industrielles. (main-d'œuvre) | 0.137 | 22.65 | 3.10 |
| % | % | Frais de chantier des unités d'ouvrage | 2 % | 18.10 | 0.36 |
|  |  | Coûts directs |  |  | 18.46 |
